# GS Lupburg
Angebotsaufforderung (GAEB 90, DA83)
Ende der Zuschlagsfrist: 14.06.26
Währung: EUR
Auftraggeber: Markt Lupburg

## Zusätzlicher Text
AG = Auftraggeber
AN = Auftragnehmer

Markt Lupburg
Burgstraße 14
92331 Lupburg
Die Grundschule in Lupburg wird im Bauabschnitt 1 erweitert und im Bauab
schnitt 2 saniert.
die Landschaftsbauarbeiten sind zweigeteilt, nach Bauabschnitt 1 Herstel
len der Zuwegung zum Neubau von hinten sowie der größte Teil des Pausenh
ofs, nach Bauabschnitt zwei wird das Umfeld des dann sanierten Bestandes
 herzustellen sein.

Geba¨?udeklasse 3, Sonderbau
Lage des Baugrundstu¨?cks
Das Baugrundstu¨?ck liegt am Reiselbergweg, kleinere Wohnstraße, die Zuw
egung über die nicht allzu breiten Straßen ist zu beachten.
der Schulbetrieb läuft, die Sicherheit der Kinder auf ihrem Schulweg ist
 zu beachten.
die Zufahrt ist außerhalb des Schulwegs von hinten über den geschotterte
n Weg von der Jahn Straße aus möglich (= Baustellenzufahrt) (Luftbild al
t, vor Erweiterung) :

Baukonstruktion
Das neue Gebäude ist ein Holzbau mit massiver Bodenplatte; der Abstand v
on 30cm Gelände zu Holzbauteilen muss an allen Stellen ums Gebäude einge
halten werden. Der Bestand ist ein Massivbau;
Angaben zur Ausfu¨?hrung
Hinweise zum Bauablauf und Besonderheiten
Die Baustelleneinrichtung, die Einrichtung der Lagerfla¨?chen und Erdarb
eiten sind grundsa¨?tzlich so zu planen und mit der Objektu¨?berwachung
abzustimmen, dass die Schulnutzung nicht beeinträchtigt ist, mit dem Hoc
hbau sind die Lagerplätze abzustimmen.
KG 400 Bauwerk - Technische Anlagen
Es werden Außenleuchten von Seiten Elektro erstellt, die Leerrohre sind
im Zuge der Landschaftsbauarbeiten mit zu verlegen.
Kanalarbeiten sind vom Rohbauer erstellt, an die Regenentwässerung ist a
nzuschließen.
KG 500: Außenanlagen und Freiflächen
Allgemeines:
Auf dem Grundstu¨?ck wird ein Pausenhof, ein Vorplatz und ein Parkplatz
neu errichtet werden.
Die Spielplatzfläche wird für Spielgeräte hergerichtet, ein größeres Spi
elgerät jedoch vorerst noch nicht aufgestellt.
im großen EG Raum werden auch außerschulische Veranstaltungen stattfinde
n, ein Caterere wird dafür regelmäßig anliefern;
Topographie, geplante Höhenmodellierung:
Das Gelände ist relativ eben und steigt an keiner Stelle wesentlich an.
Im Pausenhof ist eine Böschung zum Bestand herzustellen, um die Mindestü
berdeckung Frostfreiheit von bestehenden Leitungen zu erfüllen, siehe Pl
an entlang Altbau im Pausenhof.
Der Zugang ins Gebäude ist barrierefrei gestaltet.
Einfriedung:
Der Schulhof wird nicht eingezäunt werden, der Sportplatz darf von den S
chülern mitgenutzt werden;
KG 510 Erdbau
Die Zufahrt erfolgt von der Jahnstraße für die Baustelle;
vor Beginn von Erdbauarbeiten sind von der ausführenden Firma die aktuel
len Spartenpläne anzufordertn;
Alle Firmen, welche in den Boden eingreifen, müssen diese Arbeiten vorhe
r bei
der Bauleitung und den Stadtwerken anmelden;
KG 530 Oberbau, Deckschichten
Es sind Regelaufbauten von ca. 60cm Aufbaustärke geplant.
Die Versickerung erfolgt in die Grünflächen, Roste vor den Eingängen wer
den an die Regenwasserentwässerung angeschlossen;
die Stellplätze werden über Rasenfugenpflaster entwässert;

KG 540 Baukonstruktionen im Landschaftsbau
es sind lediglich Fahrradständer und Rollerständer zu errichten; nicht ü
berdacht;

## Zusätzlicher Text
Technische Vorbemerkung Landschaftsbauarbeiten
Die Leistungen umfassen grundsätzlich das Herstellen von Landschaftsbaua
rbeiten einschließlich aller dafür erforderlichen Materialien und Teille
istungen sowie die Bereitstellung aller dafür notwendigen Maschinen, Ger
äte und Hilfmittel.
Es gelten jeweils die für die Bauausführung zutreffenden DIN Normen in d
er aktuellen Fassung, die allgemeinen Regeln der Technik sowie insbesond
ere die VOB Teil C;
Mitgeltend sind die technischen Bauunterlagen sowie die Verarbeitungsric
htlinien und Technischen Merkblätter des Herstellers in der gültigen For
m zum Zeitpunkt der Ausführung.
Die folgenden Baunormen, Richtlinien und Schriften sind besonders zu bea
chten:
VOB Teil A bis C in der neuesten Fassung
DIN 18040 barrierefreise Bauen
ZTV Wegebau
Merkblatt des DNV für gebundene und ungebundene Bauweisen mit Naturstein

Fallbereiche DIN EN 1176, DIN EN 1177

GUV SI 8014, GUV SI 8018 Sicherheitsanforderungen naturnahe Spielräume

DGUV 102-002 Sicherheit in Kindertageseinrichtungen

DIN 18034 Spielplätze und Freiräume

DIN 18300 Erdrarbeiten

DIN 18916 Bodenarbeiten

DIN 18320 Landschaftsbauarbeiten

DIN 18916 Pflanzarbeiten

DIN 18917 Rasen- und Saatarbeiten

DIN 18034, DIN EN 1176-1 bis DIN EN 1176-6 und DIN EN 1176-10bis11, DIN
EN 1177 Spielplatzbau

DIN EN ISO 1461
Durch Feuerverzinken auf Stahl aufgebrachte Zinküberzüge (Stückverzinken
) - Anforderungen und Prüfungen

FLL
Empfehlungen für Baumpflanzungen, Teil 1: Planung, Pflanzarbeiten, Pfleg
e
Herausgeber: Forschungsgesellschaft Landschaftsentwicklung Landschaftsba
u e.V.

FLL
Empfehlungen für Baumpflanzungen, Teil 2: Standortvorbereitungen für Neu
pflanzungen
Herausgeber: Forschungsgesellschaft Landschaftsentwicklung Landschaftsba
u e.V.

FLL
Gütebestimmungen für Baumschulpflanzen
Herausgeber: Forschungsgesellschaft Landschaftsentwicklung Landschaftsba
u e.V.

FLL
Empfehlungen Wasserrückhaltung und Versickerung
Herausgeber: Forschungsgesellschaft Landschaftsentwicklung Landschaftsba
u e.V. (FLL)

Angaben zur Ausführung
1. Allgemein
Die nach ATV DIN 18299 Abschnitt 4.1.11 durch den Auftragnehmer zu besei
tigenden Verunreinigungen beziehen sich auch auf die Verunreinigung der
öffentlichen Verkehrswege durch Fahrzeuge und Maschinen des Auftragnehme
rs oder seiner Subunternehmer. Solche Verunreinigungen sind durch geeign
ete Maßnahmen möglichst zu vermeiden. Trotzdem auftretende Verunreinigun
gen sind so rechtzeitig zu beseitigen, dass durch sie keine Gefährdung d
es öffentlichen Verkehrs entstehen kann.

Die Lage vorhandener Leitungen, Kabel, Dräne, Kanäle, Vermarkungen, Hind
ernisse und sonstiger Hindernisse sind vor Ausführung der Arbeiten beim
AG nachzufragen;
bzw. hat der Auftragnehmer das Vorhandensein und die Lage entsprechend A
bschnitt 3 der ATV zu erkunden.

Der Auftragnehmer hat ihm übergebene Festpunkte, Absteckungen und Markie
rungen zu sichern.

Vor Ausführung der Arbeiten hat sich der Auftragnehmer zu vergewissern,
welche Flächen, Wege und Böschungen mit welchen Fahrzeugen befahren werd
en dürfen.

Humusierte Flächen dürfen wegen der Gefahr der Verdichtung in keinem Fal
l mit schweren oder gummibereiften Fahrzeugen befahren werden.

Der Einsatz chemischer Mittel ist strengstens untersagt.

2. Pflanzarbeiten
Die Pflanzenlieferung erfolgt gemäß Pflanzliste

Gehölze sind im nicht zurück geschnittenen Zustand anzuliefern. Vorherig
e Entblätterung ist unzulässig. Bei Lieferung der Pflanzen sind diese le
icht zählbar und übersichtlich sortiert zu lagern und ggf. einzuschlagen
. Eine technische Zwischenabnahme bleibt vorbehalten.

Ersatzlieferungen sind nur mit Zustimmung des Auftraggebers vorzunehmen.

Nicht angewachsene Pflanzen werden für den Auftraggeber kostenfrei erset
zt. Feststellung erfolgt nach Ablauf der Fertigstellungspflege.

Sind einzelne Pflanzen (Anzahl, Gattung, Art, Sorte, Sortierung, Gütekla
sse) nicht termingerecht zu beschaffen, ist der Auftraggeber umgehend zu
 verständigen. Dabei sind ihm entsprechende Ersatzvorschläge über bescha
ffbare Pflanzen zu machen. Art, Umfang und Zeitpunkt der Ersatzlieferung
 werden gesondert vereinbart.

Auf Verlangen ist die Herkunft der Pflanzen und Gehölze nachzuweisen.

3. Bodenarbeiten für vegetationstechnische Zwecke
 Baumgruben und Pflanzflächen sind vor dem Aufbringen des Oberbodens mit
 Pfählen gut sichtbar zu markieren.

Fremdkörper im Oberboden (Wurzelstöcke, Betonreste, große Steine) sind z
u laden und abzufahren.

Der Einbau und die Verteilung des Bodens ist zur Vermeidung von Verdicht
ungen mit geeigneten Erdbaumaschinen und bei entsprechender Witterung du
rchzuführen. Bei Humuslieferung ist der Boden vor dem Einbau dem Auftrag
geber vorzuzeigen und unter Angabe der Herkunft in steter, gleich bleibe
nder Qualität nachzuliefern. Oberboden aus Bereichen kontaminierten Erdr
eiches darf nicht geliefert bzw. wieder verwendet werden.

Soll Oberboden abgetragen werden, sind hoch gewachsene Kräuter und Gräse
r vorher zu mähen und zu zerkleinern. Frisches Häckselgut darf nicht in
den Oberboden eingemischt werden.

4. Pflanzarbeiten
 Die Überprüfung der Pflanzlieferung erfolgt durch den Auftraggeber erst
mals bei Anlieferung, solange die Pflanzen noch nach Art und Sorten getr
ennt sind. Es ist Sache des Auftragnehmers, den Auftraggeber dazu rechtz
eitig zu benachrichtigen. Dabei sind die Pflanzenlieferscheine (Bezeichn
ung der Stückzahl, Art, Wuchsform und Größe) zu übergeben

Der Abstand der Pflanzen untereinander sowie die Entfernung zu den Wegen
 und Straßen bzw. Grundstücksgrenzen sind nach Plan, nach örtlicher Anga
be des Auftraggebers und nach behördlichen Bestimmungen vorzunehmen

Hochstämme und Stammbüsche ab 18 cm Stammumfang sind vom Wurzelhals bis
zum Kronenbeginn zu schattieren (mit Sackleinen einzuschlagen etc.)

Gehölze dürfen erst nach der Kontrollprüfung zurück geschnitten werden;
der Rückschnitt darf nur mit geeigneten Werkzeugen erfolgen, damit ein g
latter Schnitt entsteht.

Soll Mähgut zum Mulchen verwendet werden, so darf es nur bis zu 15 cm di
ck im lockeren Zustand aufgetragen werden. Das Mulchen soll unmittelbar
nach dem Pflanzen erfolgen

Ist Fertigrasen ohne weitere Bezeichnung ausgeschrieben, können wahlweis
e eingebaut werden:
- Rasensoden in Dicken von 30 - 60 mm
- Rollrasen in Bahnen über 1 m Länge
- Rasenmatten, industriell hergestellt (kein Kunststoffrasen)

Sofern im Leistungsverzeichnis keine näheren Angaben über Gräsersaatgut
enthalten sind, gilt Landschaftsrasen - Standard ohne Kräuter nach RSM.

Ansaaten haben grundsätzlich unverzüglich nach Bearbeitung des Oberboden
s zu erfolgen.

Allgemeines
Vor Ausführungsbeginn hat der Auftragnehmer mit dem Auftraggeber festzul
egen, wo das zu verwendende Material auf der Baustelle gelagert werden k
ann, um gegenseitige Störungen der am Bau beteiligten Handwerker während
 der Bauausführung zu vermeiden.

## Landschaftsbauarbeiten
Datum: 05.10.25

*Hinweis*
Die Freianlage werden in 2 Abschnitten erstellt,
1. Umgriff Neubau mit Fluchtwege und Pausenhof nach Bau
abschnitt 1 Erweiterung der Schule
2. Umgriff Altbau im Bereich der Sanierung

der Mehraufwand für zweimaliges Einrichten der Baustell
e und Arbeiten in 2 Abschnitten ist in die Preise mit e
inzukalkulieren und wird nicht mehr gesondert vergütet

*Hinweis*
Alle Positionen verstehen sich immer inkl. Lieferung un
d Einbau bzw. Herstellen

### Los 01 Baustelleneinrichtung, technische Bearbe

*Hinweis*
Es handelt sich um eine Grundschule, welche saniert und
 erweitert wird. Im Zuge des Neubaus und im zweiten Sch
ritt der Sanierung werden die Freiflächen komplett erne
uert. Die Arbeiten sind in 2 Abschnitten auszuführen, n
ach Bauabschnitt 1, Erweiterung, und nach Bauabschnitt
2, Sanierung des Bestandsgebäudes. DIeser Mehraufwand i
st bei den einzelnen Teilleistungen mit zu berücksichti
gen und wird nicht mehr gesondert vergütet.

**01.001 Baustelleneinrichtung Landschaftsbauarbeiten**
Einrichten und Vorhalten von allen im Folgenden beschri
ebenen Landschaftsbauarbeiten nötigen Maschinen, Geräte
n, Werkzeug,  Behelfskonstruktionen ... Herrichten des
Geländes für die Baustelleneinrichtung, Herrichten von
Lager- und Arbeitsplätzen

ALLE für die einzelnen Arbeiten erforderlichen Geräte w
ie Bagger, Planiergeräte und sonstige erforderliche Ger
äte sind in die Positionen mit einzuberechnen und werde
n nicht mehr gesondert vergütet!
Menge: 1,000 psch

**01.002 Bauzaun, Stahlrahmen (mobil), h=2,00 m herstellen, vorhalten, abbauen**
Bauzaun aus mobilen Stahlrahmenelementen mit
Rundstahlfüllstäben, Stützfüßen aus Beton, inkl.
sämtlicher Verbindungen, Kupplungen etc. Der Zaun ist
aufzustellen und nach Abschluss aller Bauarbeiten
wieder abzubauen. inkl. öffenbares Element als Durchgan
g
Zaunhöhe : 2,00 m
Grundstandzeit: 4 Woche
Menge: 300,000 m

**01.003 Bauzaun vorhalten über Grundstandzeit hinaus**
vorgenannten Bauzaun über die Grundstandzeit vorhalten,
 Abrechnung in m/Wo
Menge: 5000,000 mWo

**01.004 KabinenWC mit Handwaschbecken aufstellen, vorhalten und abfahren**
Dixi Wash Plus oder gleichwertig bestehend aus mind.
Großes Handwaschbecken mit 35-l-Wasservorrat
 Seifenspender
 Papierhandtuchspender
 Stabile Fußpumpe
 WC
 Urinal
 Toilettenpapierhalter
 Zugfreie Be- und Entlüftung
 Rutschfester Bodenbelag
 Kleiderhaken
 Weißes Lichkuppeldach
 "?Besetzt"-Zeiche
liefern und mind. wöchentlich reinigen oder ersetzen
Menge: 20,000 StWo

**01.005 Absteckarbeiten, Höhenfestlegung, Laseraufmaß**
Absteckarbeiten durchführen (Bearbeitungsflächen, Grund
stücksgrenzen), inkl. Höhenfestlegung mit Laseraufmaß f
ür die fachgerechte Ausführung der gesamten Anlage. Höh
en- und lagemäßiges Einmessen und Auspflocken der befes
tigten Flächen und Einbauten. Die hierfür notwendigen F
ix-, Hilfs- und Höhenpunkte sind in der Kalkulation zu
berücksichtigen. Erforderliche Pflöcke sind vom Auftrag
nehmer zu stellen.
Begehung mit der Bauleitung und Festlegung der Höhenbez
ugspunkte sowie technische Bearbeitung für zu erstellen
de Höhen sind in den Preis mit einzukalkulieren.
Menge: 1,000 psch
Zuordnung: 591

**01.006 Haufwerksanalyse gemäß EPP, Bodenbeprobung**
Haufwerksanalyse durch ein unabhängiges Labor gemäß EPP
Menge: 3,000 St

**01.007 Lastplattendruckversuch**
Verdichtungskontrollen nach Vorgabe des
Baugrundgutachters
Lage, Anzahl der Prüflose) mit dem statischen Lastplatt
endruckversuch
auszuführen und dabei jeweils ein Verformungsmodul EV2
>= 45 MN/m² zu bestätigen.
Menge: 2,000 St

**01.008 Dokumentation**
Dokumentation der erstellten Arbeiten
inkl. Produktdatenblätter der verwendeten Materialien u
nd Bauteile als A4 Ordner in Papierform 2fach sowie dig
ital als PDF
Menge: 1,000 psch

### Los 02 vorbereitende Arbeiten

#### Hauptabschnitt 02.01 Rückbauarbeiten

*Hinweis*
Rückbaupositionen inkl. Container und Entsorgungsgebühr

**02.01.001 Vorbereiten der Landschaftsbaufläche, Säubern**
Vorbereiten der Landschaftsbaufläche, Säuberungsgang üb
er die Grundstücksfläche, Einsammeln von groben Verunre
inigungen (Bauresten, Folienreste etc.), inklusive Sort
ierung
Menge: 2,000 h

**02.01.002 Verunreinigungen Restmüll aufnehmen, entsorgen inkl. Container**
aus voranstehendem Säuberungsgang aufgesammelten Abfall
 Kleinmengen Restmüll fachgerecht entsorgen, inkl. Cont
ainer
Menge: 1,000 m3

**02.01.003 Verunreinigungen Baumischabfälle aufnehmen, entsorgen inkl. Container**
aus voranstehendem Säuberungsgang aufgesammelten Abfall
 Baumischabfälle fachgerecht entsorgen, inkl. Container
Menge: 1,000 m3

**02.01.004 Verunreinigungen Holzabfälle aufnehmen, entsorgen inkl. Container**
aus voranstehendem Säuberungsgang aufgesammelten Abfall
 Holzabfälle fachgerecht entsorgen, inkl. Container
Menge: 1,000 m3

**02.01.005 Gelände roden, bis 3cm Durchmesser**
Gelände roden, eben oder geringfügig geneigt, in zusamm
enhängender Fläche; Stämme bis max. 3 cm Durchmesser, e
ntferntes Material entsorgen.
Bewuchs: Gräser, neu aufgehendes Kleinstrauchwerk
Stammdurchmesser: max. 3cm
Menge: 400,000 m2

**02.01.006 Sträucher roden größer 3cm**
Sträucher Stammdurchmesser größer 3cm roden,
ohne Wurzelstock, Strauchgut aufnehmen, abfahren und en
tsorgen
Sträucher bodeneben abschneiden
Menge: 6,000 St

**02.01.007 Wurzelstock fräsen, <50cm, Buschwerk**
Wurzelstöcke von Sträuchern fräsen und in Boden einarbe
iten
Menge: 6,000 St

**02.01.008 Wurzelstock Baum ausbauen, entsorgen**
Wurzelstock Baum ausbauen und entsorgen
inkl. Maschineneinsatz herausziehen

(neu gefällt nach Bedarf; im Bereich der Zufahrt ist ei
n Wurzelstock eines bereits gefällten Baumes. Für Erste
llen des Unterbaus Pflaster ist der Ausbau des Wurzelst
ocks erforderlich)
Menge: 3,000 St

**02.01.009 Grasnarbe abschälen, abfahren, entsorgen**
Grasnarbe abschälen, abfahren und entsorgen
inkl. Sämlinge und Wurzelstöcke bis 10cm
Menge: 400,000 m2

**02.01.010 Betonsteinpflaster und Natursteinpflaster Kleinflächen abbrechen, abfa hren, entsorgen**
Betonsteinpflaster Kleinflächen abbrechen, abfahren, en
tsorgen
inkl. Entsorgungsgebühr und Entsorgungsnachweis
Abrechnung nach m²
Menge: 20,000 m2

**02.01.011 Einfassungen Beton abbrechen, abfahren, entsorgen**
Einfassungen Beton und Naturstein abbrechen, abfahren,
entsorgen
Einfassungen vorgenannter Kleinflächen sowie alte Bordd
ielen zu Nachbarwand Westseite, inkl. Betonfundament
Hochborde, Tiefborde und Rasenbord
Menge: 20,000 m

### Los 03 Erdarbeiten Rohplanum, Feinplanum, Kiesr

*Hinweis*
Angaben des Bodengutachters, unter dem Pflasterflächen
ist ein Bodenaustausch von ca. 50cm erforderlich
je nach Untergrund ist zusätzlich Grobschlag 32/120 erf
orderlich

*Hinweis*
Die Geländerohplanie erfolgt entsprechend der künftigen
 Oberflächengestaltung unter Berücksichtigung der Gefäl
le und der Unterbauten der Ausführungsplanung.
Die fertig planierte Koffersohle ist im Bereich künftig
er Vegetationsflächen vor Mutterbodenauftrag kreuz und
quer ausreichend tief aufzureißen, so dass keine Staunä
sse entstehen kann. Im Bereich befestigter Flächen ist
die Koffersohle auf völlige Standfestigkeit zu verdicht
en, so dass spätere Setzungen nicth auftreten. Bei Auff
üllungen von mehr als 25cm ist der Untergrund ebenefall
s entsprechend aufzureißen oder zu verdichten, bei mehr
 als 30cm ist im Bereich befestigter Fläche lagenweise
in Schichten einzubauen und zu verdichten.

#### Hauptabschnitt 03.01 Erdarbeiten

**03.01.001 verschmutzte Schotter/Bodengemisch ausbauen, seitlich lagern**
verschmutztes Schotter/Bodengemisch aufnehmen, seitlich
 lagern
bestehende Baustelleneinrichtungsflächen von Hochbau, S
chotter-Erde Gemisch

soweit möglich soll das Bodenmaterial auf dem Grundstüc
k wieder eingebaut werden; Modellierung vergrößerter Ha
ngbereich
Menge: 150,000 m3
Zuordnung: 511

**03.01.002 vorgenanntes Bodengemisch bewegen, einbauen**
Bodengemisch vorgenannte Position aufnehmen, bewegen, w
ieder einbauen
im Hangbereich
Menge: 20,000 m3

**03.01.003 Schotter/Bodengemisch aufladen, abfahren, entsorgen, Z0**
überschüssiges Schotter/Bodengemisch aufladen, abfahren
, entsorgen, Z0 inkl. Entsorgungsgebühr
Menge: 130,000 m3

**03.01.004 Zulage für Entsorgungsgebühr Z1 und Z 1.1 Material**
Zulage zu vorgenannt für Z1 und Z1.1 Material
Menge: 120,000 m3

**03.01.005 Zulage für Entsorgungsgebühr Z2 Material, Zulage zu Z0**
Zulage zu Pos. Material abfahren Z0, für Z2 Material
Menge: 10,000 m3

**03.01.006 Grasnarbe abschälen, abfahren, entsorgen**
Menge: 200,000 m2
Zuordnung: 511

**03.01.007 Oberboden und Boden abtragen, seitl. lagern**
Oberboden und Boden abtragen und nach Angabe der Baulei
tung im Bereich der Baustelle in Mieten aufsetzen. getr
ennte Mieten
Abtragsdicke : 0,7m bis ca. 1,9m
Entfernung zur Lagerstelle : max. 100 m
Menge: 600,000 m3
Zuordnung: 511

**03.01.008 Zulage Oberboden/Boden abtragen per Hand**
Zulage vorgenannte Leistung für Mehraufwand Arbeiten pe
r Hand
im Grünstreifen vor dem Pavillon
Menge: 10,000 m3

**03.01.009 Zulage für Aushub, Aussortierung von Betonbauteilen, inkl. Entsorgung**
Zulage Aushub für Aussortierung von Betonbauteilen ab c
a 10cm, inkl. aufladen und entsorgen inkl. Entsorgungsg
ebühr und Container
Menge: 10,000 m3

**03.01.010 Zulage für Aushub, Aussortierung von Ziegelbauteilen, inkl. Entsorgung**
Zulage Aushub für Aussortierung von Ziegelbauteilen ab
ca 10cm inkl. aufladen und entsorgen inkl. Entsorgungsg
ebühr und Container
Menge: 10,000 m3

**03.01.011 Oberboden/ Boden aufladen, abfahren, entsorgen, Z0**
Boden/Oberboden aufladen, abfahren, entsorgen, Z0 inkl.
 Entsorgungsgebühr
Abrechnung nach Wiegeschein
Menge: 450,000 m3

**03.01.012 Zulage für Entsorgungsgebühr Z1 und Z 1.1 Material, Zulage zu Z0**
Zulage zu vorgenannt für Z1 und Z1.1 Material
eine Beprobung eines Teilbereichs aus der Hochbauphase
hat erhöhte Arsenwerte ergeben, Einstufungsergebnis war
 Z1.1
natürliches geogenes Arsen in tieferen Erdschichten vor
handen;
Menge: 300,000 m3

**03.01.013 Zulage für Entsorgungsgebühr Z2 Material, Zulage zu Z0**
Zulage zu Pos. Material abfahren Z0, für Z2 Material
Menge: 10,000 m3

**03.01.014 seitlich gelagerten Boden und Oberboden andecken**
Boden und Oberboden für Vegetationsflächen, ab Lagerflä
che im Baustellenbereich aufladen, transportieren und w
ieder andecken.
Auftragsdicke : i.M. 30 cm, bis 45cm
nach Höhenplan mit Einbaustärken
Entfernung zur Lagerstelle : max. 100m
Menge: 150,000 m3
Zuordnung: 571

**03.01.015 Zulage seitl. gel. Boden/Oberboden per Hand einbringen**
Zulage Einbringen per Hand
Oberboden für Vegetationsflächen aufladen, transportier
en und per Hand einbringen
Auftragsdicke : i.M. 30 cm
nach Höhenplan mit Einbaustärken
Entfernung zur Lagerstelle : max. 100m
Menge: 10,000 m3
Zuordnung: 571

**03.01.016 Pflanzgrube für Solitärbaum, 200x200x250**
Pflanzgrube für Solitärbaum ausheben, Aushub seitlich l
agern
Sohle: 20 cm tief lockern
Größe (LxBxT): 200 x 200 x 250 cm
Menge: 8,000 St

**03.01.017 Oberboden liefern, andecken**
Oberboden liefern, im Baustellenbereich verteilen und a
ndecken. Oberbodenmaterial frei von sichtbaren Verunrei
nigungen, frei von Steinen > 5cm, frei von Wurzelwerk,
Unkräutern und Ästen
Schichtdicke i.M. 30cm
Menge: 150,000 m3
Zuordnung: 571

**03.01.018 Rohplanum herstellen, eben und geneigt bis 45Grad**
Rohplanum entsprechend Höhenplan herstellen
eben und geneigt bis 45Grad bei Böschungen
Menge: 1750,000 m2

**03.01.019 Zulage für Mulde auf -0,75m Spielbereich herstellen, Material seitlich lagern**
Zulage Rohplanum für Fallschutzbereich
auf - 75cm von OK Gelände fertig herstellen
Material seitlich lagern, inkl. Böschung ca. 40°
Menge: 100,000 m2

**03.01.020 Zulage Verdichten 45MN/m² Rohplanum für Pflasterflächen**
Zulage für verdichtetes Rohplanum nach gültiger ZTVE-St
B, Profilgenauigkeit +/- 2 cm.
Bereich: Pflaster
Verformungsmodul EV2:45 MN/m²
Menge: 580,000 m2

**03.01.021 Zulage Rohplanum Vegetationsfläche lockern,v.Oberb.auftr.**
Zulage Rohplanum Vegetationsfläche vor Oberbodenauftrag
 durch kreuzweises aufreißen lockern. gegen Staunässe
Menge: 1170,000 m2
Zuordnung: 572

**03.01.022 Feinplanum Grünflächen eben und geneigt bis 45Grad**
Feinplanie für Pflanz- und Rasenfläche, zulässige Abwei
chung von der Sollhöhe +/- 2 cm, inkl. Herstellen der A
nschlüsse an Wege, Einfassungen und sonstige Beläge.
Anschlüsse an angrenzende Beläge 2 cm unter Oberkante.
Inklusiv:
Steine bis 5 cm Durchmesser, Unrat, Unkraut und schwer
verrottbare Pflanzenteile aufnehmen. Unbrauchbares Mate
rial entsorgen und
einzelnes Nacharbeiten von Hand in Randbereichen ist
eben und geneigt bis 45Grad
Menge: 1170,000 m2

**03.01.023 Bodenverbesserung Fertigkompost**
Bodenverbesserung des Oberbodens der Pflanzfläche und m
it Fertigkompost. Fertigkompost liefern und gleichmäßig
 mit bauseitigem Oberboden vermischen bzw. streuen und
unterfräsen
Siebung: 0 - 25 mm
Organische Substanz: 38 %, ph-Wert: 7,6, Rohdichte frisch
:600 g/l
Salzgehalt: 4 g/l, ca. 1l / m²
Menge: 250,000 l

**03.01.024 Düngung organischer NP Dünger**
Düngung der Baumgruben und Pflanzflächen mit organische
m NP-Dünger (Stickstoff-Phosphor-Dünger).
Dünger gleichmäßig mit dem verbesserten Oberboden vermi
schen.
liefern und einbringen
Menge: 10,000 kg

**03.01.025 Bodenaushub für Kiesrigolen, Tiefe 1,3m, Breite 60cm**
Bodenaushub für Kiesrigolen, längs
bis 1,3m tief, Breite 60cm
Aushub seitl. lagern
Menge: 50,000 m

**03.01.026 Bodenaushub für Einzelfundamente, ca. 75x75x100cm**
Bodenaushub für Einzelfundamente z.B., 75x75x100cm
Aushub seitl. lagern
für Mastleuchten
Menge: 2,000 St

**03.01.027 Bodenaushub für Einzelfundamente, ca. 50x50x100cm**
Bodenaushub für Einzelfundamente z.B., 50x50x100cm
Aushub seitl. lagern
(Briefkasten, Fundamente für Nebengebäude Stahlstüzen,
Fundamente Fahrradstellplätze)
Menge: 2,000 St

**03.01.028 Bodenaushub für Einzelfundamente, ca. 30/30/80cm**
Bodenaushub für Einzelfundamente wie vorgenannt, hier G
röße 30/30/80cm
Menge: 2,000 St

**03.01.029 Auffüllmaterial sandiger Kies liefern und einbauen**
Auffüllungmaterial:
sandiger Kies
Auffüllmaterial liefern und profilgerecht einbauen und
verdichten.
Böschungen
Menge: 10,000 t
Zuordnung: 511

**03.01.030 Frostschutzkies 0/56 in lagen verdichtet einbauen, eben und geneigt**
Frostschutzkies 0/56
in Lagen verdichtet mit Rüttelplatte liefern und einbau
en
Schichtdicke Lagen 15cm
Menge: 10,000 m3

#### Hauptabschnitt 03.02 Kiesrigole

*Hinweis*
nach Angaben des Bodengutachters am Fuß von Böschungen
und zur Verbesserung der Entwässerung von Pflasterfläch
en
gesamt ca. 50m

ca. 60cm breit, 1m tief

**03.02.001 Rollkies gewaschen 16/32 liefern und einbauen, eben und geneigt**
gewaschenen Rollkies 16/32 liefern und einbauen
Einbauort: Sickermulde
Menge: 30,000 t

**03.02.002 Filtervlies 120g/m² liefern, einbauen**
Filtervlies 120g/m² liefern und einbauen
Einbauort: Sickermulde
inkl. Überlappung der Verlegestreifen
Menge: 50,000 m2

**03.02.003 Sand liefern u.einbauen, d=10cm**
Nichtbindiger Sand, Korngröße 0/4
profilgerecht einbauen und verdichten.
d=10cm
Menge: 5,000 t

### Los 04 Fundamentarbeiten

#### Hauptabschnitt 04.01 Fundamentarbeiten für Einbauten

**04.01.003 Fundamente außen 50x50x80cm C 20/25, inkl. Schalung und Bettung**
Fundamente herstellen auf Bettung
Normalbeton C 20/25 DIN EN 206-1:2001
inkl. Schalung
Fundamentmaße: bis 50cm x 50cm x 80cm
inkl. Bettung auf Sauberkeitsschicht u. Frostschutzschi
cht
inkl. Erdarbeiten, Aushub seitl. lagern
Menge: 1,000 St

**04.01.004 Zulage für Betongüte XC4, XD3, XF4**
Zulage für Betongüte XC4, XD3, XF4 vorgenanntes Fundame
nt
im Bereich salzgestreuter Freianlagen
Menge: 1,000 St

**04.01.005 Fundamente außen wie vorgenannt jedoch 30cm x 30cm x 80cm**
Fundamente außen wie vorgenannt jedoch 30cm x 30cm x 80
cm
Einsatzort: z.B. Abfalleimer
Menge: 2,000 St

**04.01.006 Zulage für Betongüte XC4, XD3, XF4**
Zulage für Betongüte XC4, XD3, XF4 vorgenanntes Fundame
nt
im Bereich salzgestreuter Freianlagen
Menge: 2,000 St

**04.01.007 Zulage Fundamente Einlage Leerrohr für Kabeleinführung, 32mm**
Zulage zu vorgenannten Fundamenten, Einlage Leerrohr fü
r Kabeleinführung Durchmesser 32mm
Länge bis 1m
Menge: 1,000 St

**04.01.008 Zulage Fundamente Einlage Leerrohr für Kabeleinführung, 50mm**
Zulage zu vorgenannten Fundamenten, Einlage Leerrohr fü
r Kabeleinführung Durchmesser 50mm
Länge bis 1m
Menge: 1,000 St

**04.01.009 Fundamentbeton C25/30 liefern und einbauen, Kleinfundamente**
Fundamentbeton C25/30
liefern, herstellen und einbauen, Kleinfundamente
Menge: 10,000 kg

### Los 05 Elektro

#### Hauptabschnitt 05.03 KG 550, Technische Anlagen Außenanlagen

##### Abschnitt 05.03.01 Leerrohre und Zugschächte

*Hinweis*
Leerrohrsystem für Beleuchtung unter befestigten Fläche
n,
einschließlich öffnen und verfüllen des Kabelgrabens, h
erstellen der Oberfläche erfolgt bauseits.

Ein Polyesterseil 4 mm für spätere Kabelverlegung ist j
e Zugrohr mit vorzusehen.

Komplett liefern und montieren

**05.03.01.001 Kabelschutzrohr DN 70**
besteht aus:

Kabelschutzrohr; biegsam; schwarz; Größe DN 70

liefern und  im Kabelgraben verlegen
Menge: 90,000 m

**05.03.01.002 Formstück Kabelschutzrohr DN 70**
besteht aus:

Formstücke zu Kabelschutzrohr; Größe DN 70,
als Bögen 15 - 45

liefern und  im Kabelgraben verlegen
Menge: 90,000 m

**05.03.01.003 Klein-Abzweigkasten 30 x 30 cm im Lichten**
Klein-Abzweigkasten 30 x 30 cm im Lichten
aus Stahlbetonfertigteilen = C 35/45 DIN 1045

Bestehend aus:
1 Bodenplatte, 8,5 cm (33 kg)
1 Kastenrahmen, 28,5 cm (45 kg)
1 Zwischenrahmen, 28,5 cm (57 kg)
 Schachtabdeckung 30/30 cm i. L. bestehend aus:
1 Deckelrahme in Wateenstahleinfassung, 17 cm (23 kg)
1 Deckel mit Betonfüllung in Wateenstahleinfassung, 10
cm
Klasse B 125, bzw. begehbar / D400
Die Fugen zwischen den Bauteilen sind mit Möfix (bauamt
lich zugelassener Schachtbaumörtel)
oder mit Zementmörtel (MG III) nach DIN 1045 Abschnitt
6.7.1 auszubilden.
Menge: 8,000 St

##### Abschnitt 05.03.02 Fundamenterder

*Hinweis*
Grundsätzlich gilt:

für die Planung, Ausführung und Dokumentation des Funda
menterders regelt die DIN 180143).

Bei Gebäuden, für die ein Blitzschutzsystem vorgesehen
ist, sind zusätzliche Maßnahmen entsprechend der
Normenreihe DIN EN 62305 (VDE 0185-305) anzuwenden.

Bei der Verwendung von Bauteilen, die der
Errichtung der Blitzschutzanlage dienen, ist
auf die Beständigkeit gegen Korrosion zu
achten. Außerdem müssen sie den VDE und DIN-
Normen festgelegten Anforderungen entsprechen.

Schnittflächen und Verbindungsstellen von
Leitungen aus verzinktem Stahl verlegt in
Schlitzen und Fugen, in abgeschlossenen, nicht
zugänglichen Hohlräumen und in feuchten Räumen,
müssen durch geeignete Maßnahmen (z.B. Umhüllung
oder Anstrich) geschützt werden. Dies ist in
die Einheitspreise einzukalkulieren.

Die nachfolgenden Positionen dienen zur Verbindung der
Nast- und Pollerleuchten mit der Gebäudeerdung

**05.03.02.001 Runddraht NIRO V4A 10 mm zur Verlegung im Erdreich**
nach DIN EN 50164-2 (VDE 0185 Teil 202), für den Einsat
z bei Blitzschutz- und Erdungsanlagen.

- Leiterdurchmesser: 10 mm
- Leiterwerkstoff: NIRO (V4A)
- Werkstoffeigenschaften: 1.4571

liefern und montieren.
Menge: 95,000 m

**05.03.02.002 Kreuzstück mit Zwischenplatte NIRO V4A im Erdreich**
zur universellen Verwendung als Kreuz-, T- und Parallel
klemme zweiteilig für Leiter.

Leiterdurchmesser: 8-10 mm RD/RD
Leiterwerkstoff: NIRO V4A

liefern und montieren.
Menge: 5,000 St

**05.03.02.003 Korrosionsschutzbinde**
zur Umhüllung von Verbindungen im Erdreich in Rollen 10
 m lang. Ausführung nach DIN 30672
bis Breite 100 mm x Länge 150.

liefern und montieren.
Menge: 5,000 St

**05.03.02.004 Anschlussfahne Runddraht NIRO (V4A)**
Anschlussfahnen gerichtet für den Anschluss
der Ableitungen an die Erdungsanlage aus
korrosionsfestem Edelstahl NIRO (V4A)
Nach DIN EN 62561-2 (VDE 0185 Teil 202).
Werkstoff: NIRO (V4A)
Werkstoff-Nr.: 1.4571 / 1.4404
ASTM / AISI:: 316Ti / 316L
Länge: 2000 mm
Abmessung: Ø10 mm
Querschnitt: 78 mm2
Normenbezug: DIN EN 62561-2
Menge: 3,000 St

**05.03.02.005 Anschluss Ringerder/Fundamenterder mit dem Bestand**
bestehend aus:

· Anschlussfahnen V4A bis L= 2,0m.
· Bimetallklemmen Flachband 3,5x30mm (vz) auf Rundleite
r (V4A) D=10 mm
· Klemmenisolierung gegen Wasser

welche  zum Verbinden des Bestands mit dem Neubau benöt
igt werden.

liefern montiern und anschließen
Menge: 3,000 St

**05.03.02.006 Anschluss Fundamente Mast- und Pollerleuchten**
bestehend aus

allen notwenigen Erdungsmaterial die zum Verbinden und
anschließen der Mast- und Pollerleuchten in den Außenbe
reichen benötigt werden.

liefern montiern und anschließen
Menge: 2,000 St

##### Abschnitt 05.03.03 Leuchtenfundamente

**05.03.03.001 Fundamente außen 100x100x100cm C 20/25, inkl. Schalung und Bettung**
Fundamente herstellen auf Bettung
Normalbeton C 20/25 DIN EN 206-1:2001
inkl. Schalung
Fundamentmaße: bis 100cm x 100cm x 100cm
inkl. Bettung auf Sauberkeitsschicht u. Frostschutzschi
cht
inkl. Erdarbeiten, Aushub seitl. lagern
Menge: 2,000 St

**05.03.03.002 Zulage für Betongüte XC4, XD3, XF4**
Zulage für Betongüte XC4, XD3, XF4 vorgenanntes Fundame
nt
im Bereich salzgestreuter Freianlagen
Menge: 2,000 St

##### Abschnitt 05.03.04 Bohrungen und Durchbrüche

*Hinweis*
Schlitze, Bohrungen, Durchbrüche
Durchbrüche in Wänden aus Mauerwerk, Ziegel,
Kalksandstein o.ä. oder in Wänden, Decken oder Boden
aus Beton B 300; jene in Gips und Ytong sind in den
entsprechenden Einheitspreisen für die UP-Installation
bzw. Verrohrung mit einzukalkulieren. Die Arbeiten sind
mit Schlitzfräsern oder Kernbohrern für Durchbrücke
auszuführen. Die erforderlichen Stemmarbeiten oder
Nachstemmarbeiten sind mit Rücksicht auf die dabei an
den Bauteilen auftretenden Zerstörungen nach DIN 1053,
DIN 18330 und DIN 18313 auszuführen. Für alle von der
Bauleitung festgestellten vermeidbaren Schäden haftet
der Auftragnehmer.
Die Folgenden aufgeführten Positionen umfassen, soweit
diese nicht in anderen  Positionen enthalten sind. Das
Erstellen von Schlitzen, Bohrungen und Durchbrüchen mit
geeigneten Werkzeugen, Maschinenstunden werden nicht
extra vergütet.

**05.03.04.001 Bohrungen im Beton Ø 100mm**
Bohrungen im Beton 100 mm Ø, Wand- oder Deckenstärke
bis 30 cm.
Menge: 2,000 St

### Los 06 befestigte Flächen

*Hinweis*
ZTV Wegebau, Kategorie N3, Belastungsklasse Bk0,3

Die Mindestdicke des Oberbausbeläuft sich  auf 55 cm, g
eplant 60cm

Schottertragschicht auf Schotterfrostschutzschicht

Ausführung wasserdurchlässiger Beläge,
Bettungen sind entsprechend dem FGSV Merkblatt für vers
ickerungsfähige Verkehrsflächen auszuführen.

Belastungsklasse Bk0,3, ZTV Wegebau N3

Pflasterflächen
10cm Betonsteinpflaster
 3cm Splitbett
17cm Schottertragschicht 032 (Verdichtungsgrad Dpr > 98
%, EV2 > 120 MN/m²)
30cm Schotter- Frostschutzschicht 045 (Verdichtungsgrad
 Dpr > 98%, EV2 > 120 MN/m²)
Gesamtaufbau 60cm

gebundene Wegedecke
3cm feiner Splitt 0-16 mm
27cm Schottertragschicht 032 (Verdichtungsgrad Dpr > 98
%, EV2 > 120 MN/m²)
30cm Schotter- Frostschutzschicht 045 (Verdichtungsgrad
 Dpr > 98%, EV2 > 120 MN/m²)
Gesamtaufbau 60cm

Verdichtungskontrollen Rohplanum jeweils
Verformungsmodul EV2 >= 45 MN/m²

zusätzlcihe Angaben der Bodengutachters mit Schreiben v
om 19.03.2025,
Austauschkoffer unter befestigten Flächen

Damit auf Oberkante Frostschutzschicht der geforderte E
v2-Wert erreicht werden kann,
ist ein zusätzlicher Bodenaustausch erforderlich bzw. s
ind die Dicken der Frostschutz-
oder Tragschicht zu erhöhen. Es muss mit Mehrdicken von
 ca. 40-50 cm gerechnet wer
den. Bei den anstehenden weichen bzw. aufgeweichten Böd
en ist, insbesondere bei
feuchter Witterung, ggf. zusätzlich die Stabilisierung
des Untergrundes mit Grobschlag
(z.B. 32/120) erforderlich.

Daraus ergibt sich eine Gesamtaufbaustärke von 100-110c
m;

#### Hauptabschnitt 06.01 befestigte Flächen

*Hinweis*
Pflasterbelag gemäß DIN EN 1338 liefern und gemäß FGSV
Merkblatt M FP herstellen inkl. Bettung.
Bei der Planung und Ausführung von Verkehrsflächen sind
 unter Berücksichtigung der planungstechnisch relevante
n örtlichen Gegebenheiten zusätzlich folgende Regelwerk
e zu beachten: DIN 18318, RStO, ZTV Pflaster StB, TL Pf
laster StB, FGSV Merkblatt M FG, FGSV Merkblatt M FP.
Alle Regelwerke, Vorschriften und Merkblätter in Ihrer
jeweils gültigen Fassung.
Zu beachten sind auch die Einbauhinweise des Hersteller
s.
Bettungsmaterial als Baustoffgemisch in der Körnung 0/5
 oder 0/8 mm gem. ZTV Pflaster StB kornabgestuft liefer
n und auf verdichteter und gem. RStO dimensionierter un
d hergestellter Frostschutz- bzw. Tragschicht profilger
echt einbauen. Bettungsstärke in verdichtetem Zustand 3
 bis 5 cm. Die Bettung muss so beschaffen sein, dass di
ese dauerhaft wasserdurchlässig und der Frostschutz- bz
w. Tragschicht sowie dem Fugenmaterial gegenüber filter
stabil ist.
Pflaster und/oder Platten gem. Herstellerangaben und de
n gültigen Regeln der Technik mit dem an die Pflaster b
zw. Plattengröße angepassten Verlegehilfsmittel (z.B. P
flaster und Plattenheber, Vakuumsauger oder gleichwerti
g) auf die fachgerecht hergestellte Bettung verlegen.
Fuge gem. technischer Planung und Herstellerangaben in
einer Breite von 3 bis 5 mm herstellen. Fugenmaterial i
n einer Körnung abgestimmt auf das Bettungsmaterial kor
nabgestuft und filterstabil liefern und kontinuierlich
mit der Verlegung einbringen.
Das Rastermaß der Steine ist vor Beginn der Verlegung d
urch Auslegen einer Steinreihe im Verlegemuster zu über
prüfen.
Die Rüttelgänge haben mit einer auf die Pflaster- bzw.
Plattenstärke abgestimmten Rüttelplatte (Betriebsgewich
t bis ca. 250 kg) zu erfolgen.
Nach dem 1. Rüttelgang ist die verbliebene Fuge mit o.g
. Fugenmaterial einzukehren oder einzuschlämmen. Der Fu
genschluss hat mit einer Körnung 0/2 mm zu erfolgen.
Überschüssiges Fugen- und Bettungsmaterial ist vor jede
m Rüttelgang zu beseitigen, um ein Verkratzen der Oberf
lächen während des Rüttelns zu verhindern.
Unerlässlich bleibt der Einsatz einer Schutzmatte, z.B.
 einer Vulkollan®-Platte zum Schutz der Pflasteroberflä
che.
Die Wahl der Rüttelplatte ist der Beschaffenheit des Ob
erbaus entsprechend festzulegen. Vor Ausführung der Arb
eiten muss ein Probefeld angelegt werden, um hier die W
irkung zu begutachten und somit ein optimales Ergebnis
zu erzielen.
Der hierfür erforderliche Mehraufwand ist einzukalkulie
ren.

**06.01.001 Filtervlies Klasse 3, Geotextil auf Rohplanum**
Filtervlies, Klasse 3
Schicht aus Geotextilien, Vliesstoff,
GRK-Klasse: 3 (Wegebau, Baustrassen, u. dgl.)
Überlappungsbreite mind. 20 cm.
zur Verbesserung der Tragfähigkeit des Untergrunds
im Bereich von Starkwurzeln der Bestandsbäume kann zum
Schutz der Bäume kein Unterbau in gesamter Stärke herge
stellt werden. Für geringere Schichtdicken Unterbau von
 Wegen im Wurzelbereich von Bestandsbäumen ist zur Verb
esserung der Tragfähigkeit ein Geotextil geplant, in Te
ilbereichen nach Rücksprache mit Bauleitung
im Bereich Wurzeln von Bäumen und geringeren Schichtauf
bauten
Menge: 580,000 m2

**06.01.002 Grobschlag 32-60/120, liefern, herstellen, d=10cm, verdichten**
Grobschlag 32-60/120, liefern, herstellen, d=10cm, verd
ichten, liefern, einbauen, Schotter/Schroppen
Schichtdicke: bis ca. 10-15 cm
Körnung: ca. 32-60/120 je nach Steinbruch

Einbauort: Pflasterflächen

Abrechnung nach t, LIeferscheine sind mit abzugeben
ca. 1,75t/m³ unverdichtet

Einbauflächen:
Pflasterflächen
Menge: 160,000 t

**06.01.003 Frostschutzschicht Schotter 0/45, liefern, herstellen, d=40cm, verdich ten**
Frostschutzschicht aus Schotter 0/45, liefern, einbauen
, einschl. profilgerecht verdichten.
Schichtdicke: bis 40 cm
Körnung: 0/45
Verdichtungsgrad Dpr > 98%
EV2 > 120 MN/m²

Einbauort: Pflasterflächen, gebundene Wegedecke

profilgerechte Lage: Abweichungen von der Sollhöhe nich
t mehr als ± 2 cm
Ebenheit: Unebenheiten (4 m Messstrecke) höchstens 3 cm
Querneigung: wie Deckbelag (profilgerecht)

Abrechnung nach t, LIeferscheine sind mit abzugeben
ca. 1,8t/m³ unverdichtet
Menge: 645,000 t

**06.01.004 Zulage lagenweise verdichten 3 Lagen bis 15cm**
Zulage lagenweise verdichten 3 Lagen, je Lage ca 15cm
Menge: 590,000 m2

**06.01.005 Schottertragschicht 0/32, liefern, herstellen, d=30cm, inkl. verdichte n**
Tragschicht, Schotter 0/32, bis 30cm, inkl. verdichten
herstellen

Schottertragschicht, korngestuft. gemäß ZTV-SoB-STB her
stellen.
Verwendung von Recyclingmaterial ist nicht zulässig.
Schichtdicke: bis 30 cm
Verdichtungsgrad Dpr > 98%
EV2 > 120 MN/m²

30cm Schottertragschicht 032 bei Pflasterflächen, gebun
denen Wegedecken

Die Tragschicht ist profilgerecht, eben, tragfähig und
standfest  herzustellen. Die Anforderungen im Einzelnen
:
Profilgerechte Lage: Abweichungen von der Sollhöhe nich
t mehr als ± 2 cm
Ebenheit: Unebenheiten (4 m Messstrecke) bis max. 1 cm
zulässig.
Querneigung: wie Deckbelag
Menge: 325,000 t

**06.01.006 Zulage lagenweise verdichten 2 Lagen bis 15cm**
Zulage lagenweise verdichten 2 Lagen, je Lage ca 15cm
Menge: 590,000 m2

**06.01.007 Betonsteinpflaster Mehrsteinsystem, 2-schichtig mit Vorsatz und Kernbe ton, d=8cm**
Betonsteinpflaster liefern und fachgerecht herstellen
Mehrsteinsystem Laziano® , Stärke 8cm
gem.  DIN EN 1338 KDI liefern und einbauen

2-schichtiger Aufbau mit Vorsatzschicht und Kernbeton
Frost-Tausalz-Beständigkeit gem. DIN EN 1338 bzw. DIN E
N 1339 (Prüfzeugnis nach dem CDF Verfahren eines unabhä
ngigen Prüfinstitutes ist vorzulegen)
frei von störenden Kalkausblühungen ab Werk

Mit angeformten Stabilisatoren 2 mm
Fase: Microfase ; (2+1)x1,5
Kantenverlauf : Gerade

Oberfläche:
Color Siena-beige fein
mit Farbspiel und Farbschutz Color Protect; Farbbeständ
igkeit durch hochwertigste Farbpigmente und durch Color
 Protect mit Tiefenwirkung vor Witterungseinflüssen ges
chützt ; gleichmäßige Farbverteilung auf jeder Lage dur
ch Color-Mix-Technik

Umwelteigenschaften:
CO2-neutrales Produkt mit Auszeichnung Blauer Engel
Ressourcenschonend, schadstoffarm und umweltverträglich
 nach Prüfkriterien des Umweltzeichens Blauer Engel DE-
UZ 216
Umwelt-Produktdeklaration nach ISO 14025 und EN 15804+A
2:
Nachweis CO2-neutral über den gesamten Lebenszyklus
Produktion mit mindestens 40% Anteil recyclierter Rohst
offe, sowie einer Prüfung der Ökotoxizität nach DIN CEN
/TS 16637-2.

Steine entsprechend dem beschriebenen Verlegemuster auf
 einer Bettung aus Splitt Gemisch der Körnung 2-5 mm in
 30 - 50 mm Dicke verlegen, Fugen mit Edelbrechsand-Spl
itt Gemisch der Körnung 1-3 mm vollständig verfüllen un
d abrütteln. überschüssiges Material ist wieder zu bese
itigen;

Verlegeraster:
3 Steingrößen lagenweise gemischt geliefert.
Rastermaß: Länge: 31,5 cm Breite: 21 cm Dicke: 8 cm
  Länge: 21 cm Breite: 21 cm Dicke: 8 cm
  Länge: 10,5 cm Breite: 21 cm Dicke: 8 cm

Steinmaß: Länge: 31,2 cm Breite: 20,7 cm Dicke: 8 cm
  Länge: 20,7 cm Breite: 20,7 cm Dicke: 8 cm
  Länge: 10,2 cm Breite: 20,7 cm Dicke: 8 cm

Bei Anschlüssen an Rändern und Einbauten in der Pflaste
rdecke hat der Zuschnitt durch Nassschnitt zu erfolgen.

RINN Laziano-Pflaster/ Dicke 8cm, Oberfläche: Color Sie
na-beige fein, oder  gleichwertig
Menge: 515,000 m2

**06.01.008 Betonsteinpflaster Rasenplatte 30/30/8 inkl. Anfangssteine 45/30/8, gr au, d=8cm, inkl. Saatgut**
Hydropor KL-Rasenplatte 30/30/8 oder gleichwertig
inkl. Anfangsstein 45/30/8 zur Ausführung im Halbverban
d
gem. BGB-RiNGB liefern und einbauen

2-schichtiger Aufbau mit Vorsatzschicht und Kernbeton
Frost-Tausalz-Beständigkeit gem. DIN EN 1338 bzw. DIN E
N 1339 (Prüfzeugnis nach dem CDF Verfahren eines unabhä
ngigen Prüfinstitutes ist vorzulegen).

Formate (Rastermaß):  30/30/8cm (Normalstein)
45/30/8cm (Anfangsstein)
Formate (Steinmaß):  29,6/29,6/8cm (Normalstein)
44,6/29,6/8cm (Anfangsstein)
Fugenbreite:  3,8cm
Stegbreite:  3,7cm
Fugenanteil:  ca. 40%
Wasserdurchlässigkeit: 2350 l/s/ha
Abflussbeiwert:  0,4
Oberfläche:  mit Basalt-Edelsplitt-Oberfläche
Farbton:  standard grau
Fase:  Microfase ; (2+1)x1,5

Verlegung: im Halberverband beginnend mit 45/30/12 Anfa
ngsstein (inklusive)

Inklusive Kammern verfüllen mit Vegetationssubstrat gem
äß "?FLL Richtlinie für Planung, Bau und Instandhaltung
 von begrünbaren Flächenbefestigungen"
z.B. Einschichtsubstrat 0/6mm z.B. Vulkaterra 0-6; Meng
e ca.0,045m³/m²
Füllhöhe nach dem Abrütteln ca. 0,5cm unter Belagsoberk
ante

Ansaat mit Regel-Saatgut-Mischung Schotterrasen / Trock
enrasen (ca. 30 g/m²) RSM 5.1.1
Gem. FLL Richtlinie für Planung, Bau und Instandhaltung
 von begrünbaren Flächenbefestigungen.

(Fertigstellungspflege gemäß Positionen der Rasenpflege
)

Das Abrütteln der gesäuberten, trockenen Fläche hat gru
ndsätzlich mit einer Hartgummischürze an der Rüttelplat
te zu erfolgen.

Einsatzort: Parkplätze
Materialbezeichnung: RINN Hydropor KL-Rasenplatte 30/30
/12 ink. Anfangssteine 45/30/12
Oberfläche: standard grau
Hersteller: RINN Beton- und Naturstein Stadtroda GmbH
oder gleichwertiges Pflastersystem
Menge: 65,000 m2

**06.01.009 Betonsteinpflaster Markierungssteine Parkplätze, 60/40cm, d=8cm**
RINN Magnum-Platte 60/40/8 als Trennstreifen zwischen S
tellplätzen
der Vorposition liefern und herstellen
2-schichtiger Aufbau mit Vorsatzschicht und Kernbeton
Frost-Tausalz-Beständigkeit gem. DIN EN 1338 bzw. DIN E
N 1339 (Prüfzeugnis nach dem CDF Verfahren eines unabhä
ngigen Prüfinstitutes ist vorzulegen).

Oberfläche
Standard Grau ; mit Hartgestein-Edelsplitt-Oberflächen
Mit angeformten Stabilisatoren 2,5 mm
Fase: Mikrofaser
Kantenverlauf : Gerade

Verlegung: Als Einzeiler / Trennstreifen zwischen Stell
plätzen aus KL Rasenplatte Vorpoition

Die Verlegung hat grundsätzlich paletten- / lagenweise
gemischt zu erfolgen.
Rastermaß: Länge: 60 cm Breite: 40 cm Dicke: 8 cm
Steinmaß: Länge: 59,6 cm Breite: 39,6 cm Dicke: 8 cm

Materialbezeichnung: RINN Magnum.Platte 60/40/12
Oberfläche: standard grau
Hersteller:
RINN Beton- und Naturstein Stadtroda GmbH

oder gleichwertiges System
Menge: 20,000 m

**06.01.010 Fugenpflege Sand einschlämmen, innerhalb 12 Monate**
Fugenpflege Sand einschlämmen
Fugenpflege der ungebunden verlegten Betonpflasterstein
beläge,
Durchführung in gesonderten Arbeitsgängen nach Fertigst
ellung der Fläche bis 12 Monate nach Bauende, auf Anwei
sung des Auftraggebers.
Liefern und Einschlämmen von feinkornreichem Brechsand
0/2 mm, ECS 35, unter kontrollierter Wasserzugabe.
Das Fugenmaterial darf keine Verfärbungen auf dem Belag
 hinterlassen.
Überschüssiges Fugenmaterial ist zu entfernen und zu en
tsorgen. Anschließend ist die Fläche sauber von Schlämm
resten zu reinigen.
Abrechnung nach Flächengröße je Einsatz.
Menge: 585,000 m2

**06.01.011 Anarbeiten Pflaster an Schachtdeckel bis Durchmesser 50cm, Rundschneid en**
Anarbeiten Pflaster an Schachtdeckel, Rundschneiden
Durchmesser Schachtdeckel bis 500mm

alle vorgenannten Pflastersteine
Menge: 1,000 St

**06.01.012 Anarbeiten Pflaster an Schachtdeckel Durchmesser >50cm<70cm, Rundschne iden**
Anarbeiten Pflaster an Schachtdeckel, Rundschneiden
Durchmesser Schachtdeckel ca. 625mm

alle vorgenannten Pflastersteine
Menge: 4,000 St

**06.01.013 Anarbeiten Pflaster an Schachtdeckel Durchmesser >70cm bis 90cm, Runds chneiden**
Anarbeiten Pflaster an Schachtdeckel, Rundschneiden
Durchmesser Schachtdeckel ca. 890mm

alle vorgenannten Pflastersteine
Menge: 2,000 St

**06.01.014 Anarbeiten Pflaster an Schachtdeckel Rechteckig 90/90cm**
Anarbeiten Pflaster an Schachtdeckel, rechteckig
ca. 90/90cm
Elektroschächte
alle vorgenannten Pflastersteine
Menge: 1,000 St

**06.01.015 Zulage Erschwernisse durch Einbauten**
Zulage Erschwernisse durch Einbauten
zu vorgenannten Schichten, Abrechnung Erschwernis durch
 Einbau je Hindernis durch alle Schichten
einschl. des verminderten Leistungsansatzes in der Fläc
he
Menge: 2,000 St

**06.01.016 Tiefbordstein Beton, grau B/H/L 8/30/100**
Liefern und Versetzen von Bordsteinen aus Beton mit gar
antierter Frost- und Tausalzbeständigkeit von 10 Jahren
, erhöhtem Abrieb- und Witterungswiderstand und erhöhte
r Biegezugfestigkeit, ansonsten Güteeigenschaften nach
DIN 1340:
Maße entsprechend DIN 483.
2- schichtig, Vorsatzdicke =? 8mm

Witterungswiderstand Klasse: D, jedoch Masseverlust =?
0,075 kg/m²
Festigkeit Klasse: U
Abriebwiderstand Klasse: I, jedoch Abriebwiderstand =?
15 cm3/50 cm² bei Hartgesteinsoberflächen.
Gleit / Rutschwiderstand: SRT =? 55.

Tiefbordstein Beton, grau, glatt
liefern und fachgerecht setzen inkl. Gründung
Größe: B/H/L 8/30/100cm
Farbe: grau
Vorsatzbeton mit mindestens 400 kg Zementgehalt/m³
Fase: einseitig, zweiseitig oder ungefast nach Angabe B
auherr

Bordsteine nach DIN 18318 höhen- und fluchtgerecht auf
ein mindestens 20 cm dickes, frostsicher gegründetes Be
tonfundament aus C 20/25 mit Haftschlämme versetzen. De
r Fundamentbeton ist zu verdichten und muss nach 28 Tag
en eine Druckfestigkeit von > 12 N/mm² (Bohrkern) aufwe
isen.
Die Rückenstütze ist bis 1/3 unter der Oberkante der Ei
nfassung herzustellen. Rückenstütze ist zu schalen und
mindestens 15 cm dick auszuführen. Der Beton der Rücken
stütze ist zu verdichten.
Fugenbreite 4 +/- 2 mm

angebotenes Produkt selber Hersteller wie angebotenes P
flaster

für den Einsatz im öffentlichen Straßenbereich geeignet

Einsatzort:
Pflasterflächen
Menge: 395,000 m

**06.01.017 Zulage Eckausbildung Tiefbordstein**
Zulage Eckausbildung Tiefbordsteine
Innen- und Außenecken
Menge: 20,000 St

**06.01.018 Zulage Schneidearbeiten Tiefbordstein**
Zulage Schneidearbeit oben genannter Tiefbordstein
im Nassschneideverfahren
Menge: 30,000 St

*Hinweis*

**06.01.019 Deckschicht für wassergebundene Wegedecke 0/8 liefern, herstellen**
Deckschicht für wassergebundene Wegedecke 0/8
Deckschicht für wassergebundene Wegedecke gemäß
FLL-Fachbericht 2007 herstellen.
Deckschichtmaterial gemäß FLL Fachbericht für wassergeb
undene Wege
Körnung 0/8
Sichtstärke: 4 cm im verdichteten Zustand
Verdichten: statisch walzen, DPr > 0,93
Toleranz: 1cm unter 4m Latte
Menge: 20,000 m2

#### Hauptabschnitt 06.02 Rinnen, Drainagen im Pflasterbereich

*Hinweis*
Rinnen zu Bestandsflächen angrenzend

**06.02.001 Entwässerungsrinne aus 3-reihigem Betonstein liefern und herstellen**
Betonstein Entwässerungsrinne herstellen
50cm breit bestehend aus
3 Pflasterreihen, versetzt angeordnet
auf 20cm dickes Mörtelbett
aus angebotenem Pflastersystem
Stich 2cm

zwischen Parkplatz und Dorfplatz
Menge: 25,000 m

**06.02.002 Zulage Eckausbildlung 90° Entwässerungsrinne 3-reihig**
Zulage Eckausbildlung 90° 3-reihige Betonsteinrinne
Menge: 1,000 St

**06.02.003 Beton Hofablauf Hofgully Gully Klasse B (12,5 to), mit Gussrost 30 x 3 0 cm**
Hofablauf der Klasse B (= befahrbar mit Fahrzeugen bis
12,5 Tonnen) aus Beton. komplett mit Gussrost 30 x 30 c
m Gusseisen, beschichtet, anthrazit
inkl. Schmutzeimer, inkl. Anschluss für KG Rohr DN 100
liefern und einbauen
Menge: 1,000 St

**06.02.004 Rost Haupteingang 1,32m / 5,83m herstellen aus L-Steinen mit Rostaufla ge verzinkt 30/10**
Eingangsrost  1,32m / 5,83m (Vordachgröße aufnehmen) wi
e folgt herstellen:
Einfassung aus L-Steinen, als Betonfertigteil,
Festigkeitsklasse C 30/37 DIN EN 206, DIN 1045-2,
Expositionsklasse Frostangriff mit und ohne Taumittel
XF 4, Maße Höhe/ Wandstärke 40/8 cm, Sichtflächen in
Sichtbeton, Sichtkanten gefast, Fertigteile engfugig
verlegen, Fundament und 1-seitige Rückenstütze aus
Dränbeton nach "Merkblatt DBT für Dränbetonschichten.
Wasserdurchlässigkeitsbeiwert  Kf >10-³ m/s, Mittlere
Druckfestigkeit > 15 N/mm².
Zusammensetzung nach DIN EN 206 und DIN 1045-2,
Bettungsdicke 15 cm, Breite der Rückenstütze 15 cm.
inkl. aller Nebenleistungen, Materialien und Geräte.

Unterkonstruktion aus Stahl verzinkt,
Winkelprofile 35x35mm, Wandstärke 3mm, als Rahmen in
Schweisskonstruktion, vorgebohrt zur Befestigung auf
Betonborden bzw. Beton-L-Steinen

sichtbare Flächen sowie Schweissnähte geschliffen,
Rostauflage längsseitig
durchgehend,
Verstrebungen im Abstand von 1000mm aus T-Stahl-Profil
verzinkt 35x35mm
Rosteinlegetiefe 31mm

inkl.
Maschenrost aus Stahl verzinkt, Maschenweite 30/10
liefern und fachgerecht
auf Unterkonstruktion inkl. Zwischenabstützungen einbau
en
Gitterrost bestehend aus mehreren Einzelrosten

Rostausführung:
Gitterrost aus Stahl verzinkt,  Klasse A15, glatte
Ausführung,
Maschenweite 30 mm x 10 mm, verschraubt,
Trag- und Randstab 30 mm x 3 mm.

Einsatzort:
Haupteingang, Pausenhofausgang
mit Winkelkonstruktion, am Gebäude keine Auflagefläche
vorhanden
Menge: 1,000 St

**06.02.005 Rost Pausenhofausgang 1,25m / 3,0m herstellen aus L-Steinen mit Rostau flage verzinkt 30/10**
Rost Pausenhofausgang 1,05m / 3,0m (Vordachgröße aufneh
men) wie folgt herstellen:
Einfassung aus L-Steinen, als Betonfertigteil,
Festigkeitsklasse C 30/37 DIN EN 206, DIN 1045-2,
Expositionsklasse Frostangriff mit und ohne Taumittel
XF 4, Maße Höhe/ Wandstärke 40/8 cm, Sichtflächen in
Sichtbeton, Sichtkanten gefast, Fertigteile engfugig
verlegen, Fundament und 1-seitige Rückenstütze aus
Dränbeton nach "Merkblatt DBT für Dränbetonschichten.
Wasserdurchlässigkeitsbeiwert  Kf >10-³ m/s, Mittlere
Druckfestigkeit > 15 N/mm².
Zusammensetzung nach DIN EN 206 und DIN 1045-2,
Bettungsdicke 15 cm, Breite der Rückenstütze 15 cm.
inkl. aller Nebenleistungen, Materialien und Geräte.

Unterkonstruktion aus Stahl verzinkt,
Winkelprofile 35x35mm, Wandstärke 3mm, als Rahmen in
Schweisskonstruktion, vorgebohrt zur Befestigung auf
Betonborden bzw. Beton-L-Steinen

sichtbare Flächen sowie Schweissnähte geschliffen,
Rostauflage längsseitig
durchgehend,
Verstrebungen im Abstand von 1000mm aus T-Stahl-Profil
verzinkt 35x35mm
Rosteinlegetiefe 31mm

inkl.
Maschenrost aus Stahl verzinkt, Maschenweite 30/10
liefern und fachgerecht
auf Unterkonstruktion inkl. Zwischenabstützungen einbau
en
Gitterrost bestehend aus mehreren Einzelrosten

Rostausführung:
Gitterrost aus Stahl verzinkt,  Klasse A15, glatte
Ausführung,
Maschenweite 30 mm x 10 mm, verschraubt,
Trag- und Randstab 30 mm x 3 mm.

Einsatzort:
Haupteingang, Pausenhofausgang
mit Winkelkonstruktion, am Gebäude keine Auflagefläche
vorhanden
Menge: 1,000 St

**06.02.006 Fassadenrinne B/H 30/30cm bis 1,25m, Rinnenkasten inkl. Rosteinsatz ve rzinkt**
Fassadenrinne aus verzinktem Stahl, Materialstärke ca.1
,5
mm, Rinnenrand gebörtelt, mit gekanteter Rosteinlage.,
Rinne einseitig perforiert für Rostverschraubung.
Bauhöhe 300 mm
Baubreite 300 mm
Baulänge bis 1250 mm
inklusive Abdeckung aus Maschenrost feuerverzinkt.
MW 30/10 mm
Rosthöhe 20 mm.
Baubreite für oben genannten Rinnenkasten
liefern und fachgerecht auf Bettung verlegen für den fe
rtigen Einbau inkl. erforderlich Materialien und Leistu
ngen, inkl. Endstücke

z.B. Aco Sockelrinne Profiline oder gleichwertig
Einsatzort: Nebeneingänge
Menge: 11,000 St

**06.02.007 Fassadenrinne B/H 30/30cm bis 1,50m, Rinnenkasten inkl. Rosteinsatz ve rzinkt**
Fassadenrinne aus verzinktem Stahl, Materialstärke ca.1
,5
mm, Rinnenrand gebörtelt, mit gekanteter Rosteinlage.,
Rinne einseitig perforiert für Rostverschraubung.
Bauhöhe 300 mm
Baubreite 300 mm
Baulänge bis 1500 mm
inklusive Abdeckung aus Maschenrost feuerverzinkt.
MW 30/10 mm
Rosthöhe 20 mm.
Baubreite für oben genannten Rinnenkasten
liefern und fachgerecht auf Bettung verlegen für den fe
rtigen Einbau inkl. erforderlich Materialien und Leistu
ngen, inkl. Endstücke

z.B. Aco Sockelrinne Profiline oder gleichwertig
Einsatzort: Nebeneingänge
Menge: 3,000 St

**06.02.008 Zulage vorg. Fassadenrinne, Sonderbauteil vertiefte Türen, bis 15cm au skragend, inkl. Endstücke**
Zulage vorg. Fassadenrinne, Sonderbauteil
Auskragung flach im Laibungsbereich der Türe
bis ca. 15cm Tiefe
vertiefte Türen
2 Türen je ca. 1,25m breit (Aufmaß!)
Rinne seitlich auskragend ähnlich Bild
Maßanfertigung
Position für aller  erforderlichen Bauteile und Leistun
gen für die fertige Rinne im Bereich der 2 Türen bis ca
. 1,2m Baubreite
Menge: 14,000 St

**06.02.009 Zulage Abstandshalter Fassadenrinne**
Zulage verstellbare Abstandshalter Fassadenrinne
Aco Profiline Systemprodukt oder gleichwertig
Menge: 20,000 m

**06.02.010 Zulage Endstücke/Stirnwand vorgenannter Rinnenkasten**
Zulage Endstücke/Stirnwände vorgenannter Rinnenkasten l
iefern und herstellen
Menge: 28,000 St

**06.02.011 Sinkkasten Slim NW 100**
Sinkkasten Slim NW 100 liefern und einbauen
Menge: 14,000 St

**06.02.012 Drainschutzmatte zu vorgenannter Fassadenrinne, seitlich**
Drainschutzmatte zu vorgenannter Fassadenrinne, seitlic
h nach Herstellerangaben im Zuge der Verlegung der Fass
adenrinne einbauen
Menge: 20,000 m

**06.02.013 Zulage Anschluss an Entwäserungsanlage vorgenannte Fassadenrinnen**
Zulage Anschluss an Entwäserungsanlage vorgenannte Fass
adenrinnen
inkl. erforderliche Bauteile und Anschlussleistungen
Menge: 14,000 St

**06.02.014 Dränleitung aus PVC-Vollsickerrohren DN100 inkl. Sickerpackung, Vlies, Grabearbeiten**
Drainagerohr fachgerecht liefern und einbauen
Dränleitung, PVC-Vollsickerrohr, DN100
Dränleitung aus PVC-Vollsickerrohren mit Steckmuffen un
d Formstücken, einschl. Filterflies und Sickerpackung a
us Kies, sowie Grabarbeiten.
Nenngröße: DN100
Sickerpackung: Rollkies

Einsatzort:
Gebäudesockel
Menge: 140,000 m

**06.02.015 Formstück Dränleitung DN 100 vorgen. Vollsickerrohr**
Formstück (Bogen, Abzweig etc.) für vorgenannte Dränlei
tung DN 100 liefern und herstellen, inkl. aller erforde
rlicher Bestandteile für die fertige Verbindung
Menge: 6,000 St

**06.02.016 Regensinkkasten für Anschluss Regenfallrohr an Grundleitung, PP, mit L aubfangkorb, Geruchssperre, Anblauf 110mm**
Regensinkkasten für Anschluss Regenfallrohr an Grundlei
tung, PP, mit Laubfangkorb, Geruchssperre und verstellb
arem
Drehgelenksverschluss von 0° bis 90°, Ablauf 110 mm

liefern und fachgerecht an vorhandene Regenfallrohre an
schließen, inkl. Einbau sowie erforderdlicher Nebenarbe
iten
Menge: 6,000 St

**06.02.017 Regen-Abwasserkanal PP-MD DN 100 (KG 2000) liefern und einbauen**
Regen-Abwasserkanal nach DIN EN 1610 aus PP-MD
(KG 2000)-Rohren, homogenes Vollwandrohr, DN 100,
Nenn-Ringsteifigkeit SN 10 nach DIN
EN ISO 9969, Rohrverbindung mit Steckmuffe und
Dichtung, Verlegung nach DIN EN 14758-1.
Die Rohrstatik ist vor dem Verlegen für alle SW-Rohr-
leitungen nachzuweisen.
Menge: 150,000 m

**06.02.018 Abzweig aus PP-MD 45° D: DN 100, A: DN 100 liefern und einbauen**
Abzweig, Formstück aus PP-MD
45°, Durchgang DN 100, Abzweig DN 100,
Anschluss an PP-MD-Rohr.
Menge: 10,000 St

**06.02.019 Übergangsstück aus PP-MD DN 125/DN 100 liefern und einbauen**
Übergangsstück, Formstück aus PP-MD
DN 125/ DN 100, Anschluss an PP-MD-Rohr.
Menge: 20,000 St

**06.02.020 Muffenstopfen aus PP-MD DN 100 liefern und einbauen**
Muffenstopfen, Formstück aus PP-MD DN 100,
Anschluss an PP-MD-Muffe.
Menge: 10,000 St

**06.02.021 Unterbeton, Güteklasse B 15, für Rohrsicherungen liefern und herstelle n**
Unterbeton, Güteklasse B 15, für Rohrsicherungen, bei
der Montage liefern und herstellen
von Grundleitungen, bei Richtungsänderungen,
Rohrabzweigen, Absturzsicherung, in Rohrgraben,
Grabentiefe bis 1,75 m, in kleinen Mengen.
Menge: 10,000 kg

**06.02.022 Gräben Regenwasser T bis 1,5 m herstellen**
Boden der Gräben für Abwasserkanäle, nach Abtrag des
Oberbodens, mit Behinderung durch Versorgungs-,
Entsorgungsleitungen und Kabel, Aushubtiefe bis 1,5 m,
Breite der Sohle 0,6 bis 0,7 m, profilgerecht lösen,
Material seitlich lagern
Menge: 150,000 m

**06.02.023 Sand, Körnung 0/4 mm einbauen Auflager Rohr bis DN 250**
Sand, Körnung 0/4 mm, profilgerecht einbauen, für
Auflager von Rohrleitungen, bis DN 200, in Graben
für Entwässerungsleitung, Schichtdicke 10 cm.
Menge: 15,000 m3

**06.02.024 Zulage Handschachtung Gräben Regenwasser**
Im Bereich von Hindernissen jeweils 0,5 m um die
Hindernisse, Ver- und Entsorgungsleitungen herum bzw.
um die äußere Leitung bei Leitungspaketen.
Bei der Suche nach Versorgungsleitungen im Zusammenhang

mit dem Grabenaushub. Als Zulage für alle Aushubtiefen.
Menge: 20,000 m

**06.02.025 Kanalgraben hinterfüllen und verdichten**
Kanalgräben profilgerecht hinterfüllen einschl.
verdichten, Verdichtungsgrad mind. DPr 1, Einbauhöhe
bis 1,5 m, inkl. Verfüllmaterial fachgerecht herstellen
Menge: 150,000 m

**06.02.026 Schachtanschluss herstellen**
Schachtanschluss einschl. Abdichtung des Anschlusses he
rstellen
Vertütet wird das Herstellen des Anschlusses einschließ
lich eventueller Passstücke
Öffnung für Schachtanschluss durch Bohren herstellen
Anschluss mit Schachtanschlussstück und Gelenkstück
Ergänzungsarbeiten
Menge: 3,000 St

*Hinweis*
Beton-Auflage- oder Ausgleichsring
nach DIN 4034, Teil 2,
incl. Transport bis Einbauposition
auf Schachtringe vollfugig in Dünnbettmörtel versetzen.

**06.02.027 Beton-Auflage- oder Ausgleichsring D/H 625 / 40 mm**
Beton-Auflage- oder Ausgleichsring
nach DIN 4034, Teil 2,
incl. Transport bis Einbauposition
auf Schachtringe vollfugig in Dünnbettmörtel versetzen.

Beton-Auflage- oder Ausgleichsring D/H 625 / 40 mm,
sonst wie zuvor beschrieben.
Menge: 1,000 St

**06.02.028 Beton-Auflage- oder Ausgleichsring D/H 625 / 60 mm**
Beton-Auflage- oder Ausgleichsring D/H 625 / 60 mm,
sonst wie zuvor beschrieben.
Menge: 2,000 St

**06.02.029 Beton-Auflage- oder Ausgleichsring D/H 625 / 80 mm**
Beton-Auflage- oder Ausgleichsring D/H 625 / 80 mm,
sonst wie zuvor beschrieben.
Menge: 1,000 St

**06.02.030 Schachtdeckel auf Fertighöhe setzten**
Bauseitige Schachtdeckel (DN600 und DN400) auf fertige
Geländehöhe setzen.
Menge: 3,000 St

**06.02.031 Fotodokumentation, Bestandsdoku Leitungen**
·Fotodokumentation:
des Rohrgrabens
· der Trassen im Rohrgraben vor dem Verfüllen
 · Kreuzungspunkte mit anderen Gewerken

Sowie Skizze der verlegten Leitungen im Plan 1:100
In digitaler Form auf CD/DVD und als DIN A4 Ausdruck
für eigen verlegte Rohre
Menge: 1,000 psch

#### Hauptabschnitt 06.03 Gebäudesockelbereich, Kiesstreifen

##### Abschnitt 06.03.01 Kiesstreifen

**06.03.01.001 Kiesstreifen Gebäude und Cafeplatz herstellen, Kies 16/32, 30cm breit, d=30cm**
Spritzschutzstreifen Breite 30cm, Tiefe 30cm, inkl. Aus
hub und Kies bis zum fertigen Kiesstreifen herstellen
Körnung : 16/32 mm, gewaschen
Aushub seitl. lagern
Einfassung Randdielen gesondert
Spritzschutzstreifen
Menge: 150,000 m

**06.03.01.002 Schutzlage Dämmung, Noppenfolie vlieskaschiert, 1m**
Liefern und verlegen einer Noppenfolie
ca. 1m hoch
als Drän- und Schutzlage der senkrechten Perimeterdämmu
ng
als Ergänzung der bestehenden Noppenfolie bis zur Gelän
deoberkante
Menge: 150,000 m2

**06.03.01.003 Schutzlage Bautenschutzmatte, 1m breit**
Liefern und verlegen einer Bautenschutzmatte
ca. 1m hoch
als Schutzschicht am Gebäude
Menge: 100,000 m2

**06.03.01.004 Abschneiden Noppenfolie/Bautenschutzmatte horizontal**
Abschneiden der Noppenfolie und Bautenschutzmatte nach
Ende der Landschaftsbauarbeiten auf Geländehöhe
inkl. Schutz des Gebäudesockel, mit Hinterlegung der Sc
hneidefläche
Menge: 150,000 m

### Los 07 Fallschutz

#### Hauptabschnitt 07.01 Fallschutz

**07.01.001 Wandverkleidung Geotextil Grube Spielbereich**
Wandverkleidung aus Geotextil erstellen
Geotextil : 200g/m²
Bereich : Spielbereich Grüninsel
Menge: 120,000 m2

**07.01.002 Spielbereich Grube mit Kies 16/32 verfüllen**
Grube mit Kies verfüllen
Material : Kies, gewaschen
Körnung : 16/32 mm
Bereich : Sandspiel
Menge: 86,000 t

**07.01.003 Spielgrube mit Filtervlies abdecken**
Grubenwände und Grubenkopf mit Filtervlies abdecken.
über Kies
Menge: 120,000 m2

**07.01.004 Spielplatz Holzschnitzel, d=40cm aufbringen**
Spielplatz-Holzschnitzel aus heimischen Wäldern
mechanisch zerkleinertes Holz (keine Holzwerkstoffe), o
hne Rinde und
Laubanteile, Korngröße 5 mm bis 30mm
TÜV-geprüft, Spielplatz zertifiziert nach DIN EN 1177 /
 1176
in Schichtdicke ca. 40cm liefern und einbauen
Fläche eben abziehen
Menge: 50,000 m3

### Los 08 Rasenarbeiten

#### Hauptabschnitt 08.01 Rasenarbeiten, Rasenansaat

**08.01.001 Rasenansaat aus Rasenmischung, Spielrasen, Landschaftsrasen, Blumenwie se, 20 g/m² herstellen**
Rasenansaat aus Rasenmischung RSM 2.3 und RSM 7.1.2 und
 Blumenwiesenmischung, Spielrasen/ Landschaftsrasen/Blu
menwiese, 20 g/m² herstellen
Rasenansaat mit gemischtem Regelsaatgutmischung (RSM) i
nkl. Einigeln und Abwalzen.
Saatgutmenge : 20 g/m2
Typ RSM 2.3: Spielrasen, Verwendung bei geringer Pflege
intensität für öffentliche Grünflächen, Kindergarten
und Typ RSM 7.1.2 Landschaftsrasen Standard mit Kräuter
n
sowie Blumenwiesenmischung
Menge: 800,000 m2
Zuordnung: 575

### Los 09 Pflanzarbeiten Bäume, Sträucher, Stauden

#### Hauptabschnitt 09.01 Bäume, Sträucher

*Hinweis*
Baumgrube herstellen gesondert, siehe Erdarbeiten
alle nachfolgenden Bäume mind. mit Ballen
oder Containerware, mind. 3xv

**09.01.001 Spitz-Ahorn, acer platanoides, 3xv StU 14-16, Hochstamm, m.B.**
Spitz-Ahorn, acer platanoides, 3xv StU 14-16, Hochstamm
, m.B.
liefern und fachgerecht pflanzen,
Baumgrube herstellen gesondert siehe Erdarbeiten,
Grube lockern,
Baum setzen,
Grube mit seitl. gelagertem Material wieder  verfüllen
Gießrand herstellen
Menge: 1,000 St
Zuordnung: 574

**09.01.002 Hainbuche, carpinus betulus, 3xv StU 12-14, Hochstamm, m.B.**
Hainbuche, carpinus betulus, 3xv StU 12-14, Hochstamm,
m.B.
liefern und fachgerecht pflanzen,
Baumgrube herstellen gesondert siehe Erdarbeiten,
Grube lockern,
Baum setzen,
Grube mit seitl. gelagertem Material wieder  verfüllen
Gießrand herstellen
Menge: 7,000 St
Zuordnung: 574

*Hinweis*
inkl. Strauchgrube

**09.01.003 Felsenbirne, amelanchier rotundifolia, 100-150cm**
Felsenbirne, amelanchier rotundifolia, Container
liefern und fachgerecht pflanzen,
Strauchgrube herstellen, Boden seitl. lagern,
Grube lockern,
Strauch setzen,
Grube mit seitl. gelagertem Material wieder  verfüllen
Gießrand herstellen
Menge: 3,000 St
Zuordnung: 574

**09.01.004 Zwergweide Nana,Salix purpurea ´nana´, Größe 80-100cm, Container**
Zwergweide Nana,Salix purpurea ´nana´, Größe 80-100cm,
Container
liefern und fachgerecht pflanzen,
Strauchgrube herstellen, Boden seitl. lagern,
Grube lockern,
Strauch setzen,
Grube mit seitl. gelagertem Material wieder  verfüllen
Gießrand herstellen

Weidengruppe Spielbereich
Menge: 12,000 St
Zuordnung: 574

**09.01.005 Zwergweide Nana,Salix purpurea ´nana´, Größe 40-60cm, Container**
Zwergweide Nana,Salix purpurea ´nana´, Größe 40-60cm, C
ontainer
liefern und fachgerecht pflanzen,
Strauchgrube herstellen, Boden seitl. lagern,
Grube lockern,
Strauch setzen,
Grube mit seitl. gelagertem Material wieder  verfüllen
Gießrand herstellen

Hecke neben Pausenausgang
Menge: 15,000 St
Zuordnung: 574

**09.01.006 Alpen Johannisbeere, ribes alpinum, Größe 60-100cm, Container**
Alpen Johannisbeere, ribes alpinum, Größe 60-100cm, Con
tainer
liefern und fachgerecht pflanzen,
Strauchgrube herstellen, Boden seitl. lagern,
Grube lockern,
Strauch setzen,
Grube mit seitl. gelagertem Material wieder  verfüllen
Gießrand herstellen

Hecke bei Parkplätze
Menge: 26,000 St
Zuordnung: 574

*Hinweis*
inkl. Strauchgrube

**09.01.007 Haselnuss, corylus avellana, 60-100cm, wurzelnackt**
Haselnuss, corylus avellana, 100-150cm, wurzelnackt
liefern und fachgerecht pflanzen,
Strauchgrube herstellen, Boden seitl. lagern,
Grube lockern,
Strauch setzen,
Grube mit seitl. gelagertem Material wieder  verfüllen
Gießrand herstellen
Menge: 22,000 St
Zuordnung: 574

**09.01.008 Kornellkirsche, cornus mas, 60-100cm, wurzelnackt**
Kornellkirsche, cornus mas, 100-150cm, wurzelnackt
liefern und fachgerecht pflanzen,
Strauchgrube herstellen, Boden seitl. lagern,
Grube lockern,
Strauch setzen,
Grube mit seitl. gelagertem Material wieder  verfüllen
Gießrand herstellen
Menge: 22,000 St
Zuordnung: 574

**09.01.009 Haferschlehe, prunus domestica, 60-100cm, wurzelnackt**
Haferschlehe, prunus domestica, 100-150cm, wurzelnackt
liefern und fachgerecht pflanzen,
Strauchgrube herstellen, Boden seitl. lagern,
Grube lockern,
Strauch setzen,
Grube mit seitl. gelagertem Material wieder  verfüllen
Gießrand herstellen
Menge: 22,000 St
Zuordnung: 574

**09.01.010 gemeiner Apfel, malus sylvestris, 60-100cm, wurzelnackt**
gemeiner Apfel, malus sylvestris, 100-150cm, wurzelnack
t
liefern und fachgerecht pflanzen,
Strauchgrube herstellen, Boden seitl. lagern,
Grube lockern,
Strauch setzen,
Grube mit seitl. gelagertem Material wieder  verfüllen
Gießrand herstellen
Menge: 22,000 St
Zuordnung: 574

#### Hauptabschnitt 09.02 Stauden, Zwiebeln

*Hinweis*

**09.02.001 gewöhnlicher Frauenmantel, Alchemilla vulgaris, 9 cm Topf (0.5 l)**
gewöhnlicher Frauenmantel, Alchemilla vulgaris, 9 cm To
pf (0.5 l)
liefern und fachgerecht pflanzen
Menge: 30,000 St

**09.02.002 Wald-Hainsimse, luzula sylvatica, 9 cm Topf (0.5 l)**
Wald-Hainsimse, luzula sylvatica, 9 cm Topf (0.5 l)
liefern und fachgerecht pflanzen
Menge: 30,000 St

**09.02.003 Schnee-Marbel, luzula nivea, 9 cm Topf (0.5 l)**
Schnee-Marbel, luzula nivea, 9 cm Topf (0.5 l)
liefern und fachgerecht pflanzen
Menge: 30,000 St

**09.02.004 Wiesen-Storchschnabel, geranium pratense, 9 cm Topf (0.5 l)**
Wiesen-Storchschnabel, geranium pratense, 9 cm Topf (0.
5 l)
liefern und fachgerecht pflanzen
Menge: 30,000 St

**09.02.005 lockerährige Segge, carex remota, 9 cm Topf (0.5 l)**
lockerährige Segge, carex remota, 9 cm Topf (0.5 l)
liefern und fachgerecht pflanzen
Menge: 30,000 St

**09.02.006 heimische Pfefferminze, mentha x piperita, 9 cm Topf (0.5 l)**
heimische Pfefferminze, mentha x piperita, 9 cm Topf (0
.5 l)
liefern und fachgerecht pflanzen
Menge: 30,000 St

*Hinweis*

**09.02.007 Großblütiger Krokus (gelb, violett, weiß), Crocus vernus 'Mix', Zwiebe ln**
Großblütiger Krokus (gelb, violett, weiß), Crocus vernu
s '"Mix"', Zwiebeln
liefern und fachgerecht pflanzen
Beete Dorfplatz und Cafeplatz
Menge: 100,000 St

**09.02.008 Tulipa turkestanica, Zwiebeln**
Tulipa turkestanica, Zwiebeln, Tulpen-Zwiebeln
liefern und fachgerecht pflanzen
Grüninsel
Menge: 100,000 St

#### Hauptabschnitt 09.03 Pflanz- und Mulchmaterial, Findlinge

**09.03.001 Bodenverbesserung Pflanzgrube Fertigkompost, 0-25mm, Rottegrad V ohne Samen**
Bodenverbesserung des Oberbodens der Baumgrube mit Fert
igkompost. Fertigkompost liefern und gleichmäßig mit ba
useitigem Oberboden vermischen.
Siebung: 0 - 25 mm
Organische Substanz: 38 %
ph-Wert: 7,6
Rohdichte frisch: 600 g/l
Salzgehalt: 4 g/l

Frei von Unkrautsamen und austriebfähigen Pflanzen: ext
ralange Kompostierung (Rottegrad V)
Hygienisierung bei hohen Temperaturen
ohne Füllstoffe wie Holz-/Kokosfasern oder Styropor, oh
ne Fremdstoffe wie Kunststoff oder Glas, ohne mineralis
chen Dünger
Torffrei

100l je Baumgrube
Menge: 800,000 l

**09.03.002 Düngung Baumgrube, biologisches Pflanzenstärkungsmittel**
Düngung der Baumgruben mit  Biol. Pflanzenstärkungsmitt
el
Biologisches Pflanzenstärkungsmittel liefern und ausbri
ngen.
Wuchsförderndes, wachstumstabiliserendes, gegen Vertici
llium und
andere Bodenpilze wirkendes Mittel zubereiten und im Gi
eßverfahren
ausbringen.
Wirkbestandteil: Mikroorganismen auf der Basis eines Ba
cillus subtilis
Stamms, Trägermaterial: Getreidestärke,
min. 50 Milliarden Sporen / g.
 Anwendung: Gießen auf die Wurzeloberfläche (Baumscheib
e).
 Aufwandmenge pro Hochstamm:
10 g Pflanzenstärkungsmittel /10 l Wasser.
Zeitpunkt: zwischen Mitte Mai und Ende Juni.
inkl. Mittel liefern
Anwendung gemäß Gebrauchsanleitung des Herstellers.
Abrechnung pro behandeltem Hochstamm.
Menge: 1,000 kg
Zuordnung: 572

**09.03.003 Gehölzverankerung,Baumpfahl,2,0m,senkr., 3 Pfähle je Baum**
Gehölzverankerung mit je 3 Baumpfählen, standfest setze
n (Pfahl senkrecht). Gehölz mit zwei Bindungen je Pfahl
 anbinden.
Material : geschältes, nicht druckimprägniertes (Achtun
g Kindergarten, nur unbehandeltes Holz) Nadelholz, geke
gelt und gespitzt, Pfahldurchmesser 5 - 6 cm
Binder : Kokosstrick, dünn (8 g/m)
Bindung : doppelte 8er Schlaufe am Pfahl angenagelt
Zopfdurchmesser : 6 bis 8 cm
Pfahllänge : 2,00 m
Menge: 8,000 St
Zuordnung: 574

**09.03.004 Holzhackschnitzel Gehölzbereiche**
Holzhackschnitzel liefern und auf Gehölzflächen aufbrin
gen,
Schichtdicke 10-15cm
Holzhackschnitzel ohne Rinde
Menge: 10,000 m3
Zuordnung: 574

### Los 10 Fertigstellungspflege

#### Hauptabschnitt 10.01 Rasenflächen

*Hinweis*
nach DIN 18916

**10.01.001 Rasenflächen Beregnen, 14 Arbeitsgänge je 30 Minuten, inkl. Beregnerve rleih,130m²**
Rasen-Fertigstellungspflege durch Beregnen der Rasenflä
chen bei Bedarf (je nach Witterung) in Absprache mit de
m Auftraggeber. Abrechnung nach Beregnungstagen,

Fläche ca. 800m²

Anzahl der Arbeitsgänge ca. 14 Stück (Tage) je nach Wit
terung

1 Wasseranschluss wird vom AG zur Verfügung gestellt
Unterverteilung durch AN
es sind Beregner in ausreichender Anzahl aufzustellen m
ind. 3 Stück
und diese mind. 30 Minuten je Arbeitsgang zu betreiben,
 Rest-Kleinflächen/Restflächen, welche die Beregner nic
ht erreichen, sind mit Handschlauch ergänzend dabei zu
gießen

Bewässerung inkl. Verleih Beregner für die Anzahl der W
ässerungstage
Vergütung nach Wässserungstagen
Menge: 14,000 d
Zuordnung: 575

**10.01.002 Rasenflächen Rasen Bio-Flüssigdünger**
Rasen-Fertigstellungspflege durch
Rasenflächen Rasen Bio-Flüssigdünger

Organischer NK-Dünger 5+6, flüssig
Zugelassen für den ökologischen Landbau gemäß EU-Verord
nung 889/2008

Stickstoff 5%
Phosphat 0,5%
Kalium 6%
Magnesium 0,15%
Calcium 1,1%
Eisen 0,04%
inkl. Mikroorganismen für Rasenflächen

Für Bewässerungssysteme geeignet
Bionaturplus oder gleichwertig

mit Beregner auf Rasenflächen aufbringen
Menge: 10,000 l
Zuordnung: 575

#### Hauptabschnitt 10.02 Bäume und Sträucher

*Hinweis*
nach DIN 18916

**10.02.001 Düngung Baumgrube, biologisches Pflanzenstärkungsmittel**
Düngung der Baumgruben mit  Biol. Pflanzenstärkungsmitt
el
Biologisches Pflanzenstärkungsmittel liefern und ausbri
ngen.
Wuchsförderndes, wachstumstabiliserendes, gegen Vertici
llium und
andere Bodenpilze wirkendes Mittel zubereiten und im Gi
eßverfahren
ausbringen.
Wirkbestandteil: Mikroorganismen auf der Basis eines Ba
cillus subtilis
Stamms, Trägermaterial: Getreidestärke,
min. 50 Milliarden Sporen / g.
 Anwendung: Gießen auf die Wurzeloberfläche (Baumscheib
e).
 Aufwandmenge pro Hochstamm:
10 g Pflanzenstärkungsmittel /10 l Wasser.
Zeitpunkt: zwischen Mitte Mai und Ende Juni.
inkl. Mittel liefern
Anwendung gemäß Gebrauchsanleitung des Herstellers.
Abrechnung pro behandeltem Hochstamm.
Menge: 1,000 kg
Zuordnung: 572

**10.02.002 Pflegegang Grüninsel**
Grüninsel/ Staudeninsel
jäten, Mulchung kontrollieren und ggf.
nachbessern auf 10 cm Schichtstärke,
einschl. Materiallieferung.
Pfähle und Bindungen von 8 Bäumen nachbessern, zu enge
Bindungen
lockern. Ersetzen fehlender Pfähle wird gesondert ver
 gütet.
Gehölze richten und antreten, zu schwach austreibende
zurückschneiden, abgestorbene Gehölze entfernen.
Unkraut und Gehölzrückturkestanicastände entfernen und
entsorgen
Menge: 3,000 St
Zuordnung: 575

**10.02.003 Pflegegang 8 Bäume**
8 Bäume, Stammfußbereich
jäten, Mulchung kontrollieren und ggf.
nachbessern auf 10 cm Schichtstärke,
einschl. Materiallieferung.
Pfähle und Bindungen von 8 Bäumen nachbessern, zu enge
Bindungen lockern. Ersetzen fehlender Pfähle wird geson
dert ver
 gütet.
Gehölze richten und antreten, zu schwach austreibende
zurückschneiden, abgestorbene Gehölze entfernen.
Unkraut und Gehölzrückturkestanicastände entfernen und
entsorgen
Menge: 3,000 St
Zuordnung: 575

**10.02.004 Pflegegang Heckenbereich ca. 113m, Breite ca. 1,5-2m**
Pflegegang Heckenbereich ca. 113m, Breite ca. 1,5-2m
jäten, Mulchung kontrollieren und ggf.
nachbessern auf 10 cm Schichtstärke,
einschl. Materiallieferung.
Gehölze richten und antreten, zu schwach austreibende
zurückschneiden, abgestorbene Gehölze entfernen.
Unkraut und Gehölzrückturkestanicastände entfernen und
entsorgen
Menge: 3,000 St
Zuordnung: 575

**10.02.005 Bäume und Sträucher Wässern 14 Ag, 8 Bäume, ca. 113m Hecke**
Wässern von neu angepflanzten Sträuchern und Bäumen
8 Bäume, 113m Hecke
Wassermenge : ca. 20l je Strauch/Baum pro Arbeitsgang
1 Wasseranschluss wird vom AG zur Verfügung gestellt

Anzahl d. Arbeitsgänge : je nach Witterung ca. 14mal bi
s zur Abnahme

für alle obenstehend zu pflanzenden Sträucher pauschal
je Wässerungstag
Menge: 14,000 d
Zuordnung: 574

### Los 11 Ausstattung

#### Hauptabschnitt 11.01 allgemeine Ausstattung

**11.01.001 Parkplatzschild inkl. Pfosten für barr Parkplatz**
Parkplatzchild mit Pfosten verzinkt,, liefern und fachg
erecht einbetonieren, Lage nach Angabe Bauherr
Menge: 1,000 St

**11.01.002 Wertstoffsammler mit Holzlatten und Schuztzdach, Farbton Pinie, Volume n 3 x 50 l, Höhe 940 mm**
Wertstoffsammler mit Holzlatten und Schuztzdach, Farbto
n Pinie, Volumen 3 x 50 l, Höhe 940 mm liefern und aufs
tellen inkl. Befestigung/Fundamentierung nach Herstelle
rangaben

- feuerverzinkte geschweißte Stahlkonstruktion, zusätzl
ich pulverbeschichtet (RAL9007)
- die Stahlkonstruktion rundherum mit massiven Fichtenl
atten verkleidet
- oberflächenbehandeltes Holz (durch Speziallack für Au
ßenbereiche)
- 3 innenliegende herausnehmbare verzinkte Behälter, Vo
lumen 3x50 l, mit Tragegriffen
- mit Dach, Dach mit massiven Metallscharnieren, versch
ließbar mit Dreikantschloss
- mit Bohrungen in den Füßen zur Bodenverankerung
- inkl.  Set mit 4 selbstklebenden Etiketten (Kunststof
f, Glas, Papier, Restmüll), aufgeklebt

Fabrikat Emporo Art.Nr.: 123072 oder gleichwertig
Dach ohne scharfe Kanten für Aufstellung im Schulhof ge
eignet
Menge: 2,000 St

#### Hauptabschnitt 11.02 Fahrradparker

**11.02.001 Fahrradanlehnbügel Metall, verzinkt, pulverbeschichtet, 1,2m/ca. 70cm**
Fahrradanlehnbügel verzinkt,
pulverbeschichtet
liefern und fachgerecht inkl. Fundament einbauen

Material: Stahl ( feuerverzinkt, pulverbeschichtet)
Farbe: anthrazit
Ausführung:  mit Querholm
Bügelart: Vierkantrohr oder Flachstahl 60 x 60mm,
Kanten gerundet
Bauart: ortsfest, inkl. Einbau,
Aufbauhöhe Pflaster ca. 15-20cm (Fundamente mind. -15cm
 unter GOK)
Aufstellhöhe: ca. 70-ca. 80cm
Bügellänge: 120 cm
Menge: 14,000 St

**11.02.002 Rollerständer, Metall, verzinkt, pulverbeschichtet, für 50 Roller**
Rollerständer, Metall, verzinkt, pulverbeschichtet, für
 50 Roller
Design passend zu voranstehend angeboten Fahrradanlehnb
ügel,
liefern und fachgerecht inkl. Fundament einbauen
Menge: 1,000 psch

**11.02.003 Briefkasten, freistehend, einbetoniert**
Briefkasten freistehend liefern und einbauen (einbetoni
ert) in Pflasterflächen, Überdeckung mit mit Pflaster i
st zur berücksichtigen

Modell:
Briefkastenanlage mit 3-seitiger BASIC-Verkleidung Typ
B inkl. Dachüberstand,
rückseitiger Verkleidung und Rechteckrohrständer, inkl.
 Einbetonieren in Pflasterflächen
Ausstattung:
Briefkasten mit Standard-Kunststoff-Namensschild NS09.
Material:
Tür, Gehäuse,Verkleidung aus korrosionsgeschütztem und
pulverbeschichtetem Stahl,
Einwurfklappe aus pulverbeschichtetem ALU.
Farbe:
Bei farbigen Anlagen Gehäuse graualuminium RAL 9007,
Maße:
Kastenformat 370 x 330 x 100 mm,
12 Liter,
Einwurf für Format C4 quer, 335 x 33 mm
Gesamtanlagenmaß 462 x 1600 x 128 mm
RENZ Modellgruppe 10:
Senkrechte Kästen, Freistehende Montage
RENZ Artikel Nummer(n):
10-0-25043 oder gleichwertig
nur nach Rücksprache mit AG
Menge: 1,000 St

### Los 12 Stundenlohnarbeiten

*Hinweis*
Regieleistungen nur nach vorheriger Anmeldung bei der B
auleitung in Rücksprache mit AG
die Regiezettel sind per Mail je Woche beim bauleitende
n Büro abzugeben

#### Hauptabschnitt 12.01 Stundenlohnarbeiten ohne Geräte

*Hinweis*
Für evtl. erforderliche Arbeiten, die nicht im Leistung
sverzeichnis erfasst sind.
Stundenlohnarbeiten sind rechtzeitig anzumelden.
Stundenlohnarbeiten dürfen nur nach Genehmigung durchge
führt werden.
Stundenlohnberichte sind täglich der Bauleitung per Mai
l zu übermitteln.
Einzukalkulieren sind insbesondere bei Löhnen:
alle Gemeinkosten, Sozialabgaben, Steuer, Kosten für ev
entuelle Beaufsichtigung

nachgenannte Stundenlohnarbeiten, Einsatzort:

z.B. Anschlussarbeiten an Bestandspflaster

**12.01.001 Stundenlohnarb. Auszubildende/-r**
Stundenlohnarb. Auszubildende/-r
Leistung wie zuletzt im vollem Wortlaut beschrieben
Menge: 5,000 h

**12.01.002 Stundenlohnarb. Helfer/-in**
Menge: 5,000 h

**12.01.003 Stundenlohnarb. Vorarbeiter/-in**
Menge: 10,000 h

**12.01.004 Stundenlohnarb. Baufacharbeiter/-in**
Menge: 10,000 h

**12.01.005 Stundenlohnarbeiten Meister/-in**
Menge: 10,000 h

**12.01.006 gesonderte Anfahrt**
gesonderte Anfahrt für nachträgliche Arbeiten, nicht vo
m AN verschuldet
Menge: 1,000 St

#### Hauptabschnitt 12.02 Geräte

**12.02.001 Bagger inkl. Bedienung**
Menge: 1,000 h

**12.02.002 Lader einschl. Bedienung**
Menge: 1,000 h

**12.02.003 LKW einschl. Bedienung**
Menge: 1,000 h

**12.02.004 Baugeräte Wacker ohne Bedienung**
Menge: 1,000 h

USt %: 19,00
